# Rotonda a la intersecció de la carretera TV-2126 i l’accés a la urbanització Baronia de Mar a Bellvei. Actualització de preus.

- Propietat de l'arxiu: RIB Spain
- Format: FIEBDC-3/2020
- Programa: Presto 22.03
- Data: 23/02/2023
- Tipus: pressupost
- Data dels preus: 07/12/1994
- Divisa: EUR
- Despeses generals: 13 %
- Benefici industrial: 6 %
- IVA: 21 %
- Codi: P01-2023
Import: 246326.57

## 01 MOVIMENT DE TERRES I DEMOLICIONS
Import: 23785.21

**E0206** m3 Enderroc estructures de pedra, inclòs transport a abocador
1.92 m3 × 31.44 = 60.36
Enderroc d'estructures de pedra, inclòs transport a l'abocador, cànon i condicionament del mateix.

| Codi | Ut | Descripció | Rendiment | Preu | Import |
|---|---|---|---|---|---|
| O0102 | h | Oficial 1ª (mà d'obra; 23/07/1998) | 0.05 | 24.56 | 1.23 |
| O0110 | h | Peó (mà d'obra; 23/07/1998) | 0.4 | 20.41 | 8.16 |
| M0207B | h | Retroexcavadora amb martell trencador (maquinària; 23/07/1998) | 0.2 | 68.89 | 13.78 |
| M0212B | h | Camió de trabuc 16 m³ (maquinària; 23/07/1998) | 0.125 | 45.4 | 5.68 |
| P1613 | u | Cànon d'abocador (23/07/1998) | 1.2 | 0.8 | 0.96 |
| vg | % | Despeses indirectes | 0.271 | 6 | 1.63 |
|  |  | Total |  |  | 31.44 |

| Amidament | Uts. | Llarg | Ample | Alt | Parcial |
|---|---|---|---|---|---|
|  | 1 | 8 | 0.4 | 0.6 | 1.92 |
| Total |  |  |  |  | 1.92 |

**E0208** m3 Enderroc estructures formigó en massa, inclòs transport a abocador
1 m3 × 35.12 = 35.12
Enderroc d'estructures de formigó en massa, inclòs transport a l'abocador, cànon i condicionament del mateix.

| Codi | Ut | Descripció | Rendiment | Preu | Import |
|---|---|---|---|---|---|
| O0102 | h | Oficial 1ª | 0.08 | 24.56 | 1.96 |
| O0110 | h | Peó | 0.4 | 20.41 | 8.16 |
| M0207B | h | Retroexcavadora amb martell trencador | 0.24 | 68.89 | 16.53 |
| M0212B | h | Camió de trabuc 16 m³ | 0.125 | 45.4 | 5.68 |
| P1613 | u | Cànon d'abocador | 1.2 | 0.8 | 0.96 |
| vg | % | Despeses indirectes | 0.305 | 6 | 1.83 |
|  |  | Total |  |  | 35.12 |

| Amidament | Uts. | Llarg | Ample | Alt | Parcial |
|---|---|---|---|---|---|
|  | 1 | 2 | 1 | 0.5 | 1.00 |
| Total |  |  |  |  | 1 |

**E0633** m2 Fresat paviment asfàltic fins a 15 cm (Projectes constructius convencionals)
1061.46 m2 × 2.27 = 2409.51
Fresat mecànic de paviment asfàltic fins una profunditat màxima de 15 cm amb fresadora de càrrega automàtica, inclòs encaixos laterals i finals, talls i entregues a tapes i reixes amb compressor, càrrega i transport de runes a l'abocador, cànon d'abocament i escombrat i neteja de la superfície fresada.

| Codi | Ut | Descripció | Rendiment | Preu | Import |
|---|---|---|---|---|---|
| O0101 | h | Cap de colla (mà d'obra; 23/07/1998) | 0.006 | 26.02 | 0.16 |
| O0110 | h | Peó | 0.015 | 20.41 | 0.31 |
| M0242 | h | Fresadora (maquinària; 23/07/1998) | 0.007 | 133.01 | 0.93 |
| M0212B | h | Camió de trabuc 16 m³ | 0.007 | 45.4 | 0.32 |
| M0220 | h | Escombradora autopropulsada (maquinària; 23/07/1998) | 0.007 | 42.15 | 0.30 |
| P1613 | u | Cànon d'abocador | 0.15 | 0.8 | 0.12 |
| %16130 | % | Despeses indirectes | 6 % | 2.14 | 0.13 |
|  |  | Total |  |  | 2.27 |

| Amidament | Uts. | Llarg | Ample | Parcial |
|---|---|---|---|---|
| Eix 1: |  |  |  |  |
| PK 0+000 a PK 0+020 | 1 | 20 | 9.3 | 186.00 |
| PK 0+020 a PK 0+071.58 | 1 | 51.58 | 6 | 309.48 |
| Eix 2: |  |  |  |  |
| PK 0+000 a PK 0+030 | 1 | 30 | 8 | 240.00 |
| PK 0+030 a PK 0+084.33 | 1 | 54.33 | 6 | 325.98 |
| Subtotal |  |  |  | 1061.46 |
| Total |  |  |  | 1061.46 |

**E0213** m2 Demolició paviment de mescla bituminosa, mitjans mecànics, fondària 25 cm
741.82 m2 × 3.72 = 2759.57
Demolició de paviment de mescla bituminosa,amb mitjans mecànics, fins a una profunditat de 25 cm., inclòs transport dels materials de runa a l'abocador, cànon i condicionament del mateix.

| Codi | Ut | Descripció | Rendiment | Preu | Import |
|---|---|---|---|---|---|
| O0110 | h | Peó | 0.02 | 20.41 | 0.41 |
| M0201 | h | Compressor aire gasoil 13,3 m³/h (maquinària; 12/01/2009) | 0.008 | 21.09 | 0.17 |
| M0204 | h | Pala carregadora pneumàtics (maquinària; 12/01/2009) | 0.01 | 58.27 | 0.58 |
| M0207B | h | Retroexcavadora amb martell trencador | 0.01 | 68.89 | 0.69 |
| M0212B | h | Camió de trabuc 16 m³ | 0.012 | 45.4 | 0.54 |
| P1613 | u | Cànon d'abocador | 1.2 | 0.8 | 0.96 |
| vg | % | Despeses indirectes | 0.061 | 6 | 0.37 |
|  |  | Total |  |  | 3.72 |

| Amidament | Uts. | Llarg | Parcial |
|---|---|---|---|
| Eix 1 costat dret | 1 | 79.37 | 79.37 |
| Eix 1 costat esquerra | 1 | 36 | 36.00 |
| Eix 2 costat dret | 1 | 152.83 | 152.83 |
| Eix 1 costat esquerra | 1 | 42.5 | 42.50 |
| Rotonda | 1 | 192.86 | 192.86 |
|  | 1 | 38.58 | 38.58 |
| Eix 3 | 1 | 199.68 | 199.68 |
| Subtotal |  |  | 741.82 |
| Total |  |  | 741.82 |

**E0313** m2 Esbrossada del terreny, inclòs càrrega i transport.
2639.96 m2 × 0.56 = 1478.38
Esbrossada del terreny de qualsevol tipus, excepte zones boscoses, càrrega i transport.a l'interior d'obra o abocador controlat inclòs canon d'abocador i condicionament del mateix

| Codi | Ut | Descripció | Rendiment | Preu | Import |
|---|---|---|---|---|---|
| O0101 | h | Cap de colla | 0.001 | 26.02 | 0.03 |
| O0110 | h | Peó | 0.004 | 20.41 | 0.08 |
| M0207 | h | Retroexcavadora 100 hp (maquinària; 23/07/1998) | 0.001 | 59.41 | 0.06 |
| M0205 | h | Pala carregadora sobre orugues (maquinària; 23/07/1998) | 0.002 | 73.35 | 0.15 |
| M0212B | h | Camió de trabuc 16 m³ | 0.001 | 45.4 | 0.05 |
| P1613 | u | Cànon d'abocador | 0.2 | 0.8 | 0.16 |
| vg | % | Despeses indirectes | 0.005 | 6 | 0.03 |
|  |  | Total |  |  | 0.56 |

| Amidament | Uts. | Llarg | Parcial |
|---|---|---|---|
| s/llistats |  |  |  |
| Eix 1 | 1 | 530.93 | 530.93 |
| Eix 2 | 1 | 701.67 | 701.67 |
| Eix 3 | 1 | 256.64 | 256.64 |
| Rotonda i cunetes | 1 | 1150.72 | 1150.72 |
| Subtotal |  |  | 2639.96 |
| Total |  |  | 2639.96 |

**E0314** m3 Excavació de terra vegetal, càrrega i transport.
789.4 m3 × 3.61 = 2849.73
Excavació de terra vegetal, inclosa càrrega, transport a l'abocador, aplec o lloc d'ús i manteniment fins la seva utilització, inclòs cànon d'abocament i manteniment de l'abocador

| Codi | Ut | Descripció | Rendiment | Preu | Import |
|---|---|---|---|---|---|
| O0101 | h | Cap de colla | 0.008 | 26.02 | 0.21 |
| O0110 | h | Peó | 0.02 | 20.41 | 0.41 |
| M0207 | h | Retroexcavadora 100 hp | 0.01 | 59.41 | 0.59 |
| M0212B | h | Camió de trabuc 16 m³ | 0.02 | 45.4 | 0.91 |
| P1613 | u | Cànon d'abocador | 1 | 0.8 | 0.80 |
| P1615 | u | Condicionament de l'abocador (05/07/2010) | 1 | 0.5 | 0.50 |
| vg | % | Despeses indirectes | 0.031 | 6 | 0.19 |
|  |  | Total |  |  | 3.61 |

| Amidament | Uts. | Llarg | Parcial |
|---|---|---|---|
| s/llistats |  |  |  |
| Eix 1 | 1 | 159.28 | 159.28 |
| Eix 2 | 1 | 210.5 | 210.50 |
| Eix 3 | 1 | 74.4 | 74.40 |
| Rotonda i cunetes | 1 | 345.22 | 345.22 |
| Subtotal |  |  | 789.40 |
| Total |  |  | 789.4 |

**E0301** m3 Excavació en desmunt en qualsevol tipus de terreny, abocador i condicionament (10% roca)
550.33 m3 × 7.48 = 4116.47
Excavació en desmunt en qualsevol tipus de terreny, amb càrrega i transport a l'interior d'obra o abocador controlat inclòs canon d'abocador i condicionament del mateix.

| Codi | Ut | Descripció | Rendiment | Preu | Import |
|---|---|---|---|---|---|
| O0101 | h | Cap de colla | 0.01 | 26.02 | 0.26 |
| O0110 | h | Peó | 0.035 | 20.41 | 0.71 |
| M0207 | h | Retroexcavadora 100 hp | 0.055 | 59.41 | 3.27 |
| M0212B | h | Camió de trabuc 16 m³ | 0.035 | 45.4 | 1.59 |
| P1613 | u | Cànon d'abocador | 1.2 | 0.8 | 0.96 |
| P1615 | u | Condicionament de l'abocador | 1 | 0.5 | 0.50 |
| vg | % | Despeses indirectes | 0.031 | 6 | 0.19 |
|  |  | Total |  |  | 7.48 |

| Amidament | Uts. | Llarg | Parcial |
|---|---|---|---|
| s/llistats |  |  |  |
| Eix 1 | 1 | 64.34 | 64.34 |
| Eix 2 | 1 | 178.07 | 178.07 |
| Eix 3 | 1 | 116.93 | 116.93 |
| Rotonda i cunetes | 1 | 190.99 | 190.99 |
| Subtotal |  |  | 550.33 |
| Total |  |  | 550.33 |

**E0328** m3 Terraplè amb compactació, material préstec, inclòs càrrega i transport
476.17 m3 × 14.78 = 7037.79
Terraplenat i piconatge amb material apte procedent de préstec, en tongades de més de 25 cm i fins a 50 cm amb un grau de compactació segons capa i amb base l'assaig de referència, inclòs cànon d'extracció i transport.

| Codi | Ut | Descripció | Rendiment | Preu | Import |
|---|---|---|---|---|---|
| O0101 | h | Cap de colla | 0.006 | 26.02 | 0.16 |
| O0102 | h | Oficial 1ª | 0.01 | 24.56 | 0.25 |
| O0110 | h | Peó | 0.025 | 20.41 | 0.51 |
| P0307 | m3 | Terra de préstec (material; 19/11/2021) | 1 | 9 | 9.00 |
| M0208 | h | Motoanivelladora (maquinària; 12/01/2009) | 0.013 | 73.35 | 0.95 |
| M0213 | h | Camió cisterna de 8 m³ (maquinària; 23/07/1998) | 0.013 | 48 | 0.62 |
| M0209 | h | Corró vibratori autop. 8 a 10 t (maquinària; 12/01/2009) | 0.015 | 46.26 | 0.69 |
| M0204 | h | Pala carregadora pneumàtics | 0.015 | 58.27 | 0.87 |
| M0212B | h | Camió de trabuc 16 m³ | 0.027 | 45.4 | 1.23 |
| vg | % | Despeses indirectes | 0.083 | 6 | 0.50 |
|  |  | Total |  |  | 14.78 |

| Amidament | Uts. | Llarg | Parcial |
|---|---|---|---|
| s/llistats |  |  |  |
| Eix 1 | 1 | 105.91 | 105.91 |
| Eix 2 | 1 | 102.84 | 102.84 |
| Eix 3 | 1 | 3.21 | 3.21 |
| Rotonda i cunetes | 1 | 264.21 | 264.21 |
| Subtotal |  |  | 476.17 |
| Total |  |  | 476.17 |

**E0315** m3 Terraplè amb compactació, material pròpia obra, inclòs transport
115.53 m3 × 5.02 = 579.96
Terraplenat i piconatge amb material apte de la pròpia obra, en tongades de més de 25 cm i fins a 50 cm amb un grau de compactació segons capa i amb base l'assaig de referència, inclòs cànon d'extracció i transport.

| Codi | Ut | Descripció | Rendiment | Preu | Import |
|---|---|---|---|---|---|
| O0101 | h | Cap de colla | 0.006 | 26.02 | 0.16 |
| O0102 | h | Oficial 1ª | 0.01 | 24.56 | 0.25 |
| O0110 | h | Peó | 0.025 | 20.41 | 0.51 |
| M0208 | h | Motoanivelladora | 0.011 | 73.35 | 0.81 |
| M0213 | h | Camió cisterna de 8 m³ | 0.009 | 48 | 0.43 |
| M0209 | h | Corró vibratori autop. 8 a 10 t | 0.015 | 46.26 | 0.69 |
| M0204 | h | Pala carregadora pneumàtics | 0.015 | 58.27 | 0.87 |
| M0212B | h | Camió de trabuc 16 m³ | 0.023 | 45.4 | 1.04 |
| vg | % | Despeses indirectes | 0.044 | 6 | 0.26 |
|  |  | Total |  |  | 5.02 |

| Amidament | Uts. | Llarg | Parcial |
|---|---|---|---|
| formació cuneta | 1 | 115.53 | 115.53 |
| Total |  |  | 115.53 |

**E0344** m2 Repàs i piconatge de la base del terraplè i del fons de la caixa i base terraple
3122.86 m2 × 0.65 = 2029.86
Repàs i piconatge de la base del terraplens i dels fons de caixa amb mitjans mecànics i compactació amb base l'assaig de referència.

| Codi | Ut | Descripció | Rendiment | Preu | Import |
|---|---|---|---|---|---|
| O0101 | h | Cap de colla | 0.001 | 26.02 | 0.03 |
| O0102 | h | Oficial 1ª | 0.001 | 24.56 | 0.02 |
| O0110 | h | Peó | 0.01 | 20.41 | 0.20 |
| M0209 | h | Corró vibratori autop. 8 a 10 t | 0.001 | 46.26 | 0.05 |
| M0213 | h | Camió cisterna de 8 m³ | 0.001 | 48 | 0.05 |
| M0208 | h | Motoanivelladora | 0.002 | 73.35 | 0.15 |
| M0204 | h | Pala carregadora pneumàtics | 0.001 | 58.27 | 0.06 |
| M0212B | h | Camió de trabuc 16 m³ | 0.001 | 45.4 | 0.05 |
| vg | % | Despeses indirectes | 0.007 | 6 | 0.04 |
|  |  | Total |  |  | 0.65 |

| Amidament | Uts. | Parcial |
|---|---|---|
| Eix 1 | 877.89 | 877.89 |
| Eix 2 | 1040.66 | 1040.66 |
| Eix 3 | 53.24 | 53.24 |
| Rotonda | 1151.07 | 1151.07 |
| Subtotal |  | 3122.86 |
| Total |  | 3122.86 |

**E0217** u Arrencament d'arbre, inclòs planta de compostatge, i tapat forat aportació terra
3 u × 33.72 = 101.16
Arrencament d'arbre, càrrega i transport de les arrels a planta de compostatge i neteja de l'obra, inclòs tapat del forat amb aportació de terra.

| Codi | Ut | Descripció | Rendiment | Preu | Import |
|---|---|---|---|---|---|
| O0101 | h | Cap de colla | 0.1 | 26.02 | 2.60 |
| O0102 | h | Oficial 1ª | 0.25 | 24.56 | 6.14 |
| O0110 | h | Peó | 0.6 | 20.41 | 12.25 |
| M0212B | h | Camió de trabuc 16 m³ | 0.1 | 45.4 | 4.54 |
| M0214 | h | Camió grua 12 tn (maquinària; 23/07/1998) | 0.1 | 42.07 | 4.21 |
| M0358 | h | Motoserra 80 cm³ (maquinària; 23/07/1998) | 0.6 | 2.55 | 1.53 |
| P1613 | u | Cànon d'abocador | 1 | 0.8 | 0.80 |
| vg | % | Despeses indirectes | 0.275 | 6 | 1.65 |
|  |  | Total |  |  | 33.72 |

**E02211** u Tall d'arbre de diàmetre entre 10 i 25 cm. i extracció de la soca
3 u × 109.1 = 327.30
Tall d'arbre de diàmetre entre 10 i 25 cm. i extracció de la soca i retirada de branques, inclòs càrrega i transport de restes a planta de compostatge, i tapat del forat.

| Codi | Ut | Descripció | Rendiment | Preu | Import |
|---|---|---|---|---|---|
| O0101 | h | Cap de colla | 0.1 | 26.02 | 2.60 |
| O0102 | h | Oficial 1ª | 0.4 | 24.56 | 9.82 |
| O0110 | h | Peó | 0.8 | 20.41 | 16.33 |
| M0214 | h | Camió grua 12 tn | 0.8 | 42.07 | 33.66 |
| M0335 | h | Equip de tala i poda (maquinària; 17/05/2012) | 0.8 | 50 | 40.00 |
| P1613 | u | Cànon d'abocador | 1 | 0.8 | 0.80 |
| vg | % | Despeses indirectes | 0.981 | 6 | 5.89 |
|  |  | Total |  |  | 109.1 |

## 02 FERMS I ELEMENTS VIARIS
Import: 131733.28

**E0334** m Tall serra disc paviment mescles bituminoses, formigó o panot, fins 25 cm
326 m × 1.98 = 645.48
Tall amb serra de disc de paviment de mescles bituminoses, formigó o panot, fins a una fondària de 25 cm.

| Codi | Ut | Descripció | Rendiment | Preu | Import |
|---|---|---|---|---|---|
| O0101 | h | Cap de colla | 0.01 | 26.02 | 0.26 |
| O0110 | h | Peó | 0.05 | 20.41 | 1.02 |
| M0334 | h | Serra de disc (maquinària; 10/07/2006) | 0.05 | 12 | 0.60 |
| vg | % | Despeses indirectes | 0.017 | 6 | 0.10 |
|  |  | Total |  |  | 1.98 |

| Amidament | Uts. | Llarg | Parcial |
|---|---|---|---|
| Eix 1 costat dret | 1 | 79 | 79.00 |
| Eix 1 costat esquerra | 1 | 72 | 72.00 |
| Eix 2 costat dret | 1 | 90 | 90.00 |
| Eix 1 costat esquerra | 1 | 85 | 85.00 |
| Subtotal |  |  | 326.00 |
| Total |  |  | 326 |

**E0601** m3 Base granular de tot-u artificial, amb motoanivelladora
785.98 m3 × 33.1 = 26015.94
Base granular de tot-u artificial ZA 0/32 o ZA 0/20, SE>35, LA<35, no plàstica, estesa i col·locada amb motoanivelladora, humectada i compactada en 2 tongades amb base l'assaig de referència.

| Codi | Ut | Descripció | Rendiment | Preu | Import |
|---|---|---|---|---|---|
| O0101 | h | Cap de colla | 0.003 | 26.02 | 0.08 |
| O0102 | h | Oficial 1ª | 0.008 | 24.56 | 0.20 |
| O0110 | h | Peó | 0.016 | 20.41 | 0.33 |
| P1601 | m3 | Aigua (material; 23/07/1998) | 0.13 | 0.65 | 0.08 |
| P03061 | m3 | Tot-u artificial SE>35 NP ZA20 ZA32 (material; 19/11/2021) | 1.15 | 25 | 28.75 |
| M0208 | h | Motoanivelladora | 0.016 | 73.35 | 1.17 |
| M0213 | h | Camió cisterna de 8 m³ | 0.016 | 48 | 0.77 |
| M0210 | h | Corró vibratori autop. 10 a 12 t (maquinària; 12/01/2009) | 0.012 | 51.54 | 0.62 |
| vg | % | Despeses indirectes | 0.184 | 6 | 1.10 |
|  |  | Total |  |  | 33.1 |

| Amidament | Uts. | Llarg | Alt | Parcial |
|---|---|---|---|---|
| s/llistats |  |  |  |  |
| Eix 1 | 1 | 97.04 |  | 97.04 |
| Eix 2 | 1 | 135.86 |  | 135.86 |
| Eix 3 | 1 | 155.82 |  | 155.82 |
| Rotonda | 1 | 331.14 |  | 331.14 |
| Accesos | 2 | 60 | 0.2 | 24.00 |
| 5% imprevistos | 0.05 | 842.34 |  | 42.12 |
| Subtotal |  |  |  | 785.98 |
| Total |  |  |  | 785.98 |

**E0604** t Paviment de MBC tipus AC16 surf S 50/70 GR
367.95 t × 91.86 = 33799.89
Paviment de mescla bituminosa en calent tipus formigó bituminós AC16 surf 50/70 S amb granulat granític per a capa de trànsit, estesa i compactada.

| Codi | Ut | Descripció | Rendiment | Preu | Import |
|---|---|---|---|---|---|
| O0101 | h | Cap de colla | 0.014 | 26.02 | 0.36 |
| O0110 | h | Peó | 0.063 | 20.41 | 1.29 |
| P04140 | t | M.B.C. tipus AC16 surf S en obra (material; 19/11/2021) | 1 | 85 | 85.00 |
| M0236 | h | Estenedora per a mescles (maquinària; 23/07/1998) | 0.009 | 70.66 | 0.64 |
| M0239 | h | Corró de llanda metàl·lica (maquinària; 23/07/1998) | 0.009 | 41.57 | 0.37 |
| M0237 | h | Piconadora de pneumàtics 15 tn (maquinària; 23/07/1998) | 0.009 | 62.36 | 0.56 |
| M0220 | h | Escombradora autopropulsada | 0.009 | 42.15 | 0.38 |
| M0213 | h | Camió cisterna de 8 m³ | 0.009 | 48 | 0.43 |
| vg | % | Despeses indirectes | 0.472 | 6 | 2.83 |
|  |  | Total |  |  | 91.86 |

| Amidament | Uts. | Llarg | Parcial |
|---|---|---|---|
| s/llistats |  |  |  |
| Eix 1 | 89.55 |  | 89.55 |
| Eix 2 | 104.17 |  | 104.17 |
| Eix 3 | 40.6 |  | 40.60 |
| Rotonda | 101.43 |  | 101.43 |
| Accesos | 14.7 |  | 14.70 |
| 5% imprevistos | 0.05 | 350 | 17.50 |
| Subtotal |  |  | 367.95 |
| Total |  |  | 367.95 |

**E0605** t Paviment de MBC. tipus AC22 bin S 50/70 CA
351.84 t × 86.59 = 30465.83
Paviment de mescla bituminosa en calent tipus formigó bituminós AC22 bin 50/70 S amb granulat calcari per a capa intermitja, estesa i compactada.

| Codi | Ut | Descripció | Rendiment | Preu | Import |
|---|---|---|---|---|---|
| O0101 | h | Cap de colla | 0.013 | 26.02 | 0.34 |
| O0110 | h | Peó | 0.06 | 20.41 | 1.22 |
| P0415 | t | M.B.C. tipus AC22 bin S en obra (material; 19/11/2021) | 1 | 80 | 80.00 |
| M0236 | h | Estenedora per a mescles | 0.009 | 70.66 | 0.64 |
| M0239 | h | Corró de llanda metàl·lica | 0.009 | 41.57 | 0.37 |
| M0237 | h | Piconadora de pneumàtics 15 tn | 0.009 | 62.36 | 0.56 |
| M0220 | h | Escombradora autopropulsada | 0.009 | 42.15 | 0.38 |
| M0213 | h | Camió cisterna de 8 m³ | 0.009 | 48 | 0.43 |
| vg | % | Despeses indirectes | 0.442 | 6 | 2.65 |
|  |  | Total |  |  | 86.59 |

| Amidament | Uts. | Llarg | Parcial |
|---|---|---|---|
| s/llistats |  |  |  |
| Eix 1 | 25.7 |  | 25.70 |
| Eix 2 | 36.02 |  | 36.02 |
| Rotonda | 101.43 |  | 101.43 |
| Regularització | 171.94 |  | 171.94 |
| 5% imprevistos | 0.05 | 335 | 16.75 |
| Subtotal |  |  | 351.84 |
| Total |  |  | 351.84 |

**E0606** t Paviment de MBC. tipus AC22 base G 50/70 CA
496.74 t × 52.35 = 26004.34
Paviment de M.B.C. tipus AC22 base G, estesa i compactada al 98 % de l'assaig marshall.

| Codi | Ut | Descripció | Rendiment | Preu | Import |
|---|---|---|---|---|---|
| O0101 | h | Cap de colla | 0.012 | 26.02 | 0.31 |
| O0110 | h | Peó | 0.055 | 20.41 | 1.12 |
| P0417 | t | M.B.C. tipus AC22 base G en obra (material; 23/07/1998) | 1 | 46.2 | 46.20 |
| M0236 | h | Estenedora per a mescles | 0.008 | 70.66 | 0.57 |
| M0239 | h | Corró de llanda metàl·lica | 0.008 | 41.57 | 0.33 |
| M0237 | h | Piconadora de pneumàtics 15 tn | 0.008 | 62.36 | 0.50 |
| M0220 | h | Escombradora autopropulsada | 0.008 | 42.15 | 0.34 |
| M0213 | h | Camió cisterna de 8 m³ | 0.008 | 48 | 0.38 |
| vg | % | Despeses indirectes | 0.434 | 6 | 2.60 |
|  |  | Total |  |  | 52.35 |

| Amidament | Uts. | Llarg | Parcial |
|---|---|---|---|
| s/llistats |  |  |  |
| Eix 1 | 112.97 |  | 112.97 |
| Eix 2 | 136 |  | 136.00 |
| Eix 3 | 61.86 |  | 61.86 |
| Rotonda | 162.26 |  | 162.26 |
| 5% imprevistos | 0.05 | 473 | 23.65 |
| Subtotal |  |  | 496.74 |
| Total |  |  | 496.74 |

**E0611** m2 Reg emprimació tipus C50BF4 IMP (dotació 1,5 kg/m2)
2871.96 m2 × 0.52 = 1493.42
Reg d'emprimació amb emulsió bituminosa catiònica tipus C50BF4 IMP (dotació 1,50 kg/m2) i protecció del reg, si s'escau i segons indicacions de la Direcció d'Obra amb àrid de cobertura rentat triturat de 2-4 mm o sorra matxucada, inclòs preparació de la superfície existent.

| Codi | Ut | Descripció | Rendiment | Preu | Import |
|---|---|---|---|---|---|
| O0102 | h | Oficial 1ª | 0.001 | 24.56 | 0.02 |
| O0110 | h | Peó | 0.001 | 20.41 | 0.02 |
| P0412 | kg | Emulsió bituminosa tipus C50BF4 IMP (material; 19/11/2021) | 1.4 | 0.29 | 0.41 |
| M0217 | h | Camió cisterna reg asfàltic (maquinària; 12/01/2009) | 0.001 | 50.69 | 0.05 |
| vg | % | Despeses indirectes | 0.003 | 6 | 0.02 |
|  |  | Total |  |  | 0.52 |

| Amidament | Uts. | Llarg | Parcial |
|---|---|---|---|
| Eix 1 | 1 | 731 | 731.00 |
| Eix 2 | 1 | 850 | 850.00 |
| Eix 3 | 1 | 331 | 331.00 |
| Rotonda | 1 | 827.85 | 827.85 |
| 5% imprevistos | 0.05 | 2642.2 | 132.11 |
| Subtotal |  |  | 2871.96 |
| Total |  |  | 2871.96 |

**E0612** m2 Reg d'adherència termoadherent C60B3 TER (dotació 0,5 kg/m2)
5548.6 m2 × 0.36 = 1997.50
Reg d'adherència amb emulsió bituminosa catiònica termoadherent tipus C60B3 TER (dotació 0,50 kg/m2), aplicada de forma uniforme, inclòs preparació de la superfície existent.

| Codi | Ut | Descripció | Rendiment | Preu | Import |
|---|---|---|---|---|---|
| O0102 | h | Oficial 1ª | 0.001 | 24.56 | 0.02 |
| O0110 | h | Peó | 0.001 | 20.41 | 0.02 |
| P0406 | kg | Emulsió bituminosa termoadherent C60B3 TER (material; 19/11/2021) | 0.4 | 0.53 | 0.21 |
| M0217 | h | Camió cisterna reg asfàltic | 0.001 | 50.69 | 0.05 |
| M0220 | h | Escombradora autopropulsada | 0.001 | 42.15 | 0.04 |
| vg | % | Despeses indirectes | 0.003 | 6 | 0.02 |
|  |  | Total |  |  | 0.36 |

| Amidament | Uts. | Llarg | Parcial |
|---|---|---|---|
| s/llistats | 2 | 2642.2 | 5284.40 |
| 5% imprevistos | 0.05 | 5284 | 264.20 |
| Subtotal |  |  | 5548.60 |
| Total |  |  | 5548.6 |

**E0626** m Vorada remuntable de formigó de 25x13 cm estriada (tipus americà illots/rotondes)
117.22 m × 19.78 = 2318.61
Vorada muntable prefabricada de formigó bicapa de 25x13 cm amb la superfície estriada, tipus americà, per illots i rotondes, col·locada, inclòs l'excavació, talls, base de formigó tipus HM-20 i rejuntada amb morter de ciment.

| Codi | Ut | Descripció | Rendiment | Preu | Import |
|---|---|---|---|---|---|
| O0101 | h | Cap de colla | 0.033 | 26.02 | 0.86 |
| O0102 | h | Oficial 1ª | 0.07 | 24.56 | 1.72 |
| O0110 | h | Peó | 0.14 | 20.41 | 2.86 |
| P1609 | m3 | Excavació de terres (23/07/1998) | 0.052 | 11.12 | 0.58 |
| P0503 | m3 | Formigó HM-20 posat a l'obra (material; 19/11/2021) | 0.038 | 100 | 3.80 |
| E0108 | m3 | Morter de ciment elaborat a l'obra (23/07/1998) | 0.003 | 54.62 | 0.16 |
| P10200 | m | Vorada munta. form. 25x13 cm. (material; 01/04/2009) | 1 | 8.84 | 8.84 |
| vg | % | Despeses indirectes | 0.16 | 6 | 0.96 |
|  |  | Total |  |  | 19.78 |

| Amidament | Uts. | Llarg | Parcial |
|---|---|---|---|
| Rotonda | 1 | 67.86 | 67.86 |
| Illeta 1 | 1 | 18.42 | 18.42 |
| Illeta 2 | 1 | 18.42 | 18.42 |
| Illeta 3 | 1 | 12.52 | 12.52 |
| Subtotal |  |  | 117.22 |
| Total |  |  | 117.22 |

**E1108** m Vorada de peces de formigó de 8x20 cm tipus jardí
55.3 m × 18.99 = 1050.15
Vorada prefabricada de peces de formigó bicapa de 8x20 cm tipus tauló, col·locada, inclòs l'excavació, base de formigó tipus HM-20 i rejuntat amb morter de ciment.

| Codi | Ut | Descripció | Rendiment | Preu | Import |
|---|---|---|---|---|---|
| O0101 | h | Cap de colla | 0.03 | 26.02 | 0.78 |
| O0102 | h | Oficial 1ª | 0.06 | 24.56 | 1.47 |
| O0110 | h | Peó | 0.18 | 20.41 | 3.67 |
| P1609 | m3 | Excavació de terres | 0.06 | 11.12 | 0.67 |
| P1007 | m | Vorada pref. form. 8x20 cm. tipus jardí (material; 23/07/1998) | 1 | 3.14 | 3.14 |
| P0503 | m3 | Formigó HM-20 posat a l'obra | 0.04 | 100 | 4.00 |
| E0108 | m3 | Morter de ciment elaborat a l'obra | 0.08 | 54.62 | 4.37 |
| vg | % | Despeses indirectes | 0.148 | 6 | 0.89 |
|  |  | Total |  |  | 18.99 |

| Amidament | Uts. | Llarg | Parcial |
|---|---|---|---|
| Rotonda | 1 | 55.3 | 55.30 |
| Total |  |  | 55.3 |

**E0629** m Rigola blanca de 20x20x8 cm.
67.86 m × 16.71 = 1133.94
Rigola blanca prefabricada de formigó de 20x20x8 cm, inclòs l'excavació, la base de formigó HM-20 i la beurada, totalment col·locada.

| Codi | Ut | Descripció | Rendiment | Preu | Import |
|---|---|---|---|---|---|
| O0101 | h | Cap de colla | 0.005 | 26.02 | 0.13 |
| O0102 | h | Oficial 1ª | 0.06 | 24.56 | 1.47 |
| O0110 | h | Peó | 0.25 | 20.41 | 5.10 |
| P19020 | u | Rigola blanca 20x20x8 cm (material; 23/07/1998) | 5 | 0.8 | 4.00 |
| E0108 | m3 | Morter de ciment elaborat a l'obra | 0.005 | 54.62 | 0.27 |
| P0503 | m3 | Formigó HM-20 posat a l'obra | 0.05 | 100 | 5.00 |
| vg | % | Despeses indirectes | 0.124 | 6 | 0.74 |
|  |  | Total |  |  | 16.71 |

| Amidament | Uts. | Llarg | Parcial |
|---|---|---|---|
| Rotonda | 1 | 67.86 | 67.86 |
| Total |  |  | 67.86 |

**E06311** m2 Paviment de llambordins de formigó de 20x10x8 cm (vermell)
106.38 m2 × 51.73 = 5503.04
Paviment de llambordins de formigó prefabricat bicapa de 20x10x8 cm de color vermell, col·locats sobre llit de morter de ciment de 2 cm de gruix amb rebliment de junts amb sorra fina i compactació del paviment acabat, inclòs solera de formigó tipus HA-25 de 25 cm de gruix.

| Codi | Ut | Descripció | Rendiment | Preu | Import |
|---|---|---|---|---|---|
| O0101 | h | Cap de colla | 0.1 | 26.02 | 2.60 |
| O0102 | h | Oficial 1ª | 0.2 | 24.56 | 4.91 |
| O0110 | h | Peó | 0.35 | 20.41 | 7.14 |
| M0211 | h | Corró de llança 650 kg (maquinària; 12/01/2009) | 0.15 | 9.61 | 1.44 |
| P0320 | m3 | Sorra de pedrera (material; 12/01/2009) | 0.005 | 9.59 | 0.05 |
| P10251 | u | Llambordí de formigó 20x10x8 cm. de color (material; 23/07/1998) | 50 | 0.31 | 15.50 |
| E0108 | m3 | Morter de ciment elaborat a l'obra | 0.05 | 54.62 | 2.73 |
| P0503 | m3 | Formigó HM-20 posat a l'obra | 0.15 | 100 | 15.00 |
| vg | % | Despeses indirectes | 0.394 | 6 | 2.36 |
|  |  | Total |  |  | 51.73 |

| Amidament | Uts. | Llarg | Parcial |
|---|---|---|---|
| Rotonda | 1 | 106.38 | 106.38 |
| Total |  |  | 106.38 |

**E05172** m2 Malla electrosoldada en acer corrugat B500T 15x15 cm Ø 8 mm
106.38 m2 × 4.31 = 458.50
Subministrament i col·locació de malla electrosoldada en acer corrugat B 500 T de 15x15 cm i 8 mm de diàmetre.

| Codi | Ut | Descripció | Rendiment | Preu | Import |
|---|---|---|---|---|---|
| O0101 | h | Cap de colla | 0.001 | 26.02 | 0.03 |
| O0102 | h | Oficial 1ª | 0.003 | 24.56 | 0.07 |
| O0110 | h | Peó | 0.003 | 20.41 | 0.06 |
| P0602 | kg | Filferro recuit (material; 12/01/2009) | 0.008 | 1.57 | 0.01 |
| P06102 | m2 | Malla electrosoldada en acer corrugat B500T, de 15x15 cm i 8 mm de diàmetre (material; 18/10/2021) | 1 | 3.87 | 3.87 |
| M0245 | h | Cisalla elèctrica (maquinària; 12/01/2009) | 0.002 | 3.73 | 0.01 |
| M0246 | h | Màquina de doblegar rodó d'acer (maquinària; 12/01/2009) | 0.002 | 3 | 0.01 |
| %16130 | % | Despeses indirectes | 6 % | 4.06 | 0.24 |
|  |  | Total |  |  | 4.31 |

| Amidament | Uts. | Llarg | Parcial |
|---|---|---|---|
| Rotonda | 1 | 106.38 | 106.38 |
| Total |  |  | 106.38 |

**E06201** m2 Paviment de formigó HM-20 pintat gris RAL 7042
29.98 m2 × 28.24 = 846.64
Paviment de formigó en massa tipus HM-20 elaborat en planta de 20 cm de gruix, col·locat, reglejat, remolinat i juntes de treball i de dilatació, acabat amb 2 capes de pintura per a exteriors en color gris RAL 7042.

| Codi | Ut | Descripció | Rendiment | Preu | Import |
|---|---|---|---|---|---|
| O0101 | h | Cap de colla | 0.02 | 26.02 | 0.52 |
| O0102 | h | Oficial 1ª | 0.09 | 24.56 | 2.21 |
| O0110 | h | Peó | 0.16 | 20.41 | 3.27 |
| M0225 | h | Vibrador (maquinària; 12/01/2009) | 0.09 | 2.09 | 0.19 |
| P0503 | m3 | Formigó HM-20 posat a l'obra | 0.2 | 100 | 20.00 |
| P14220 | kg | Pintura (material; 12/01/2009) | 0.2 | 2.27 | 0.45 |
| %16130 | % | Despeses indirectes | 6 % | 26.64 | 1.60 |
|  |  | Total |  |  | 28.24 |

| Amidament | Uts. | Llarg | Parcial |
|---|---|---|---|
| Illeta 1 | 1 | 11.96 | 11.96 |
| Illeta 2 | 1 | 11.96 | 11.96 |
| Illeta 3 | 1 | 6.055 | 6.06 |
| Subtotal |  |  | 29.98 |
| Total |  |  | 29.98 |

## 03 DRENATGE
Import: 15312.94

### 0301 DRENATGE TRANSVERSAL
Import: 7190.98

**E0222** m3 Demolició pas salvacunetes
38.64 m3 × 20.05 = 774.73
Demolició de pas salvacunetes o tub de drenatge o sanejament existent de qualsevol diàmetre o material, en volum aparent, inclòs càrrega i transport de la runa a l'abocador (inclòs cànon).

| Codi | Ut | Descripció | Rendiment | Preu | Import |
|---|---|---|---|---|---|
| O0102 | h | Oficial 1ª | 0.1 | 24.56 | 2.46 |
| O0110 | h | Peó | 0.3 | 20.41 | 6.12 |
| M0201 | h | Compressor aire gasoil 13,3 m³/h | 0.1 | 21.09 | 2.11 |
| M0204 | h | Pala carregadora pneumàtics | 0.06 | 58.27 | 3.50 |
| M0229 | h | Compressor d'aire de gasoil 3m³ (maquinària; 12/01/2009) | 0.06 | 7.06 | 0.42 |
| M0212B | h | Camió de trabuc 16 m³ | 0.08 | 45.4 | 3.63 |
| P1613 | u | Cànon d'abocador | 1 | 0.8 | 0.80 |
| vg | % | Despeses indirectes | 0.169 | 6 | 1.01 |
|  |  | Total |  |  | 20.05 |

| Amidament | Uts. | Llarg | Alt | Parcial |
|---|---|---|---|---|
| Accesos | 2 | 64.4 | 0.3 | 38.64 |
| Total |  |  |  | 38.64 |

**E0223** m Demolició de col·lector existent de fins a 800 mm de diàmetre
27 m × 7.6 = 205.20
Demolició de col·lector existent de fins a 800 mm de diàmetre de qualsevol material, amb mitjans mecànics i càrrega sobre camió, inclòs transport a abocador, cànon i condicionament del mateix.

| Codi | Ut | Descripció | Rendiment | Preu | Import |
|---|---|---|---|---|---|
| O0102 | h | Oficial 1ª | 0.04 | 24.56 | 0.98 |
| O0110 | h | Peó | 0.08 | 20.41 | 1.63 |
| M0201 | h | Compressor aire gasoil 13,3 m³/h | 0.06 | 21.09 | 1.27 |
| M0204 | h | Pala carregadora pneumàtics | 0.02 | 58.27 | 1.17 |
| M0212B | h | Camió de trabuc 16 m³ | 0.03 | 45.4 | 1.36 |
| P1613 | u | Cànon d'abocador | 1 | 0.8 | 0.80 |
| vg | % | Despeses indirectes | 0.065 | 6 | 0.39 |
|  |  | Total |  |  | 7.6 |

| Amidament | Uts. | Llarg | Parcial |
|---|---|---|---|
| Col·lector existent eix 3 | 1 | 15 | 15.00 |
| Accesos | 2 | 6 | 12.00 |
| Subtotal |  |  | 27.00 |
| Total |  |  | 27 |

**E02111** m2 Demolició de cuneta de formigó, transport abocador
6 m2 × 4.84 = 29.04
Demolició de cuneta revestida de formigó de qualsevol tipus i gruix, inclòs cànon i transport dels materials de runa a l'abocador.

| Codi | Ut | Descripció | Rendiment | Preu | Import |
|---|---|---|---|---|---|
| O0110 | h | Peó | 0.05 | 20.41 | 1.021 |
| M0207B | h | Retroexcavadora amb martell trencador | 0.015 | 68.89 | 1.033 |
| M0212B | h | Camió de trabuc 16 m³ | 0.015 | 45.4 | 0.681 |
| M0204 | h | Pala carregadora pneumàtics | 0.015 | 58.27 | 0.874 |
| P1613 | u | Cànon d'abocador | 1.2 | 0.8 | 0.960 |
| %16130 | % | Despeses indirectes | 6 % | 4.569 | 0.274 |
|  |  | Total |  |  | 4.84 |

| Amidament | Uts. | Llarg | Ample | Alt | Parcial |
|---|---|---|---|---|---|
| Accesos | 1 | 6 | 1 | 1 | 6.00 |
| Total |  |  |  |  | 6 |

**E0305** m3 Excavació rases i pous, mitjans mecànics, cànon abocador (10% roca)
27 m3 × 12.39 = 334.53
Excavació en rases, pous o fonaments, amb mitjans mecànics i manuals en qualsevol tipus tipus de terreny, inclòs càrrega i transport a l'interior d'obra o abocador controlat, inclòs el seu cànon.

| Codi | Ut | Descripció | Rendiment | Preu | Import |
|---|---|---|---|---|---|
| O0101 | h | Cap de colla | 0.02 | 26.02 | 0.52 |
| O0102 | h | Oficial 1ª | 0.06 | 24.56 | 1.47 |
| O0110 | h | Peó | 0.12 | 20.41 | 2.45 |
| M0207 | h | Retroexcavadora 100 hp | 0.06 | 59.41 | 3.56 |
| M0228 | h | Electrobomba sumergible 20 kW (maquinària; 12/01/2009) | 0.02 | 3.8 | 0.08 |
| M0212B | h | Camió de trabuc 16 m³ | 0.06 | 45.4 | 2.72 |
| P1613 | u | Cànon d'abocador | 1.2 | 0.8 | 0.96 |
| vg | % | Despeses indirectes | 0.105 | 6 | 0.63 |
|  |  | Total |  |  | 12.39 |

| Amidament | Uts. | Llarg | Ample | Alt | Parcial |
|---|---|---|---|---|---|
| Tub creuament eix 3 | 1 | 18 | 1 | 1.5 | 27.00 |
| Total |  |  |  |  | 27 |

**E0316** m3 Rebliment i piconatge rasa, material préstec, inclòs càrrega i transport
18 m3 × 14.15 = 254.70
Rebliment i piconatge de rasa amb compactació amb base a l'assaig de referència amb material apte de préstec, inclòs càrrega i transport.

| Codi | Ut | Descripció | Rendiment | Preu | Import |
|---|---|---|---|---|---|
| O0101 | h | Cap de colla | 0.01 | 26.02 | 0.26 |
| O0102 | h | Oficial 1ª | 0.03 | 24.56 | 0.74 |
| O0110 | h | Peó | 0.07 | 20.41 | 1.43 |
| P0307 | m3 | Terra de préstec | 1 | 9 | 9.00 |
| M0207 | h | Retroexcavadora 100 hp | 0.03 | 59.41 | 1.78 |
| M0211 | h | Corró de llança 650 kg | 0.05 | 9.61 | 0.48 |
| vg | % | Despeses indirectes | 0.077 | 6 | 0.46 |
|  |  | Total |  |  | 14.15 |

| Amidament | Uts. | Llarg | Ample | Alt | Parcial |
|---|---|---|---|---|---|
| Tub creuament eix 3 | 1 | 18 | 1 | 1 | 18.00 |
| Total |  |  |  |  | 18 |

**E0502** m3 Formigó HM-20 fonaments
23.22 m3 × 113.08 = 2625.72
Formigó en massa tipus HM-20 en fonaments i soleres, elaborat en planta, col·locat.

| Codi | Ut | Descripció | Rendiment | Preu | Import |
|---|---|---|---|---|---|
| O0101 | h | Cap de colla | 0.025 | 26.02 | 0.65 |
| O0102 | h | Oficial 1ª | 0.1 | 24.56 | 2.46 |
| O0110 | h | Peó | 0.2 | 20.41 | 4.08 |
| P0503 | m3 | Formigó HM-20 posat a l'obra | 1.02 | 100 | 102.00 |
| M0225 | h | Vibrador | 0.16 | 2.09 | 0.33 |
| vg | % | Despeses indirectes | 0.593 | 6 | 3.56 |
|  |  | Total |  |  | 113.08 |

| Amidament | Uts. | Llarg | Ample | Alt | Parcial |
|---|---|---|---|---|---|
| Tub creuament eix 3 | 1 | 18 | 1 | 0.1 | 1.80 |
|  | 1 | 18 | 1 | 1.5 | 27.00 |
| deduim tub | -1 | 18 | 0.31 |  | -5.58 |
| Subtotal |  |  |  |  | 23.22 |
| Total |  |  |  |  | 23.22 |

**E0877** m Tub de PP corrugat doble capa Ø630 mm
30 m × 47.15 = 1414.50
Tub de PP corrugat doble capa de 630 mm. de diàmetre nominal i SN 8 kN/m2, inclòs pp de peces especials i accessoris, col·locat.

| Codi | Ut | Descripció | Rendiment | Preu | Import |
|---|---|---|---|---|---|
| O0101 | h | Cap de colla | 0.05 | 26.02 | 1.301 |
| O0102 | h | Oficial 1ª | 0.25 | 24.56 | 6.140 |
| O0110 | h | Peó | 0.25 | 20.41 | 5.103 |
| P12440 | m | Tub de pp DN630 mm., SN 8 kN/m2 (material; 23/07/1998) | 1 | 24.66 | 24.660 |
| P%1615 | % | Part proporcional accessoris (10/08/1999) | 30 % | 24.660 | 7.398 |
| vg | % | Despeses indirectes | 0.424 | 6 | 2.544 |
|  |  | Total |  |  | 47.15 |

| Amidament | Uts. | Llarg | Parcial |
|---|---|---|---|
| Tub creuament eix 3 | 1 | 18 | 18.00 |
| Accesos | 2 | 6 | 12.00 |
| Subtotal |  |  | 30.00 |
| Total |  |  | 30 |

**E0841** u Embocadura prefabricada D 600 mm
6 u × 258.76 = 1552.56
Embocadura armada prefabricada diàmetre 600 mm, inclou tots els treballs d'adequació, anivellament, excavació i rebliments, totalment col·locada i en servei.

| Codi | Ut | Descripció | Rendiment | Preu | Import |
|---|---|---|---|---|---|
| O0101 | h | Cap de colla | 0.02 | 26.02 | 0.52 |
| O0102 | h | Oficial 1ª | 1.5 | 24.56 | 36.84 |
| O0110 | h | Peó | 2 | 20.41 | 40.82 |
| P1609 | m3 | Excavació de terres | 1.5 | 11.12 | 16.68 |
| P0503 | m3 | Formigó HM-20 posat a l'obra | 0.2 | 100 | 20.00 |
| E02083 | u | Embocadura armada tub Ø 600 mm (material; 26/09/2017) | 1 | 110 | 110.00 |
| P0307 | m3 | Terra de préstec | 1 | 9 | 9.00 |
| M0207 | h | Retroexcavadora 100 hp | 0.2 | 59.41 | 11.88 |
| vg | % | Despeses indirectes | 2.17 | 6 | 13.02 |
|  |  | Total |  |  | 258.76 |

| Amidament | Uts. | Parcial |
|---|---|---|
| Tub creuament eix 3 | 2 | 2.00 |
| Accesos | 4 | 4.00 |
| Subtotal |  | 6.00 |
| Total |  | 6 |

### 0302 DRENATGE LONGITUDINAL
Import: 5866.13

**E08841** m Formacio i reperfilat de cunetes en terres amb excavació fins a 50 cm de sobreample
90.87 m × 14.13 = 1283.99
Execució de cuneta de drenatge, fins a 130 cm d'amplada, inclòs el tall del ferm amb serra de disc, retirada de terra vegetal, enderroc del paviment de mescla bituminosa en calent, excavació i compactació de la base de la cuneta, excavació d'un sobreample fins a 50 cm respecte la cuneta existent, estesa i compactació d'una capa de 20 cm de tot-u artificial, inclosa la càrrega i tansport del material sobrant a l'interior de l'obra o abocador controlat inclòs cànon d'abocador i condicionament del mateix, condicionament del terreny amb estesa de terra vegetal.

| Codi | Ut | Descripció | Rendiment | Preu | Import |
|---|---|---|---|---|---|
| O0101 | h | Cap de colla | 0.027 | 26.02 | 0.70 |
| O0102 | h | Oficial 1ª | 0.003 | 24.56 | 0.07 |
| O0110 | h | Peó | 0.093 | 20.41 | 1.90 |
| P03060 | m3 | Tot-u artificial no classif. (material; 23/07/1998) | 0.299 | 17 | 5.08 |
| P0307 | m3 | Terra de préstec | 0.06 | 9 | 0.54 |
| P1601 | m3 | Aigua | 0.02 | 0.65 | 0.01 |
| P1613 | u | Cànon d'abocador | 0.705 | 0.8 | 0.56 |
| P1615 | u | Condicionament de l'abocador | 0.61 | 0.5 | 0.31 |
| M0201 | h | Compressor aire gasoil 13,3 m³/h | 0.003 | 21.09 | 0.06 |
| M0204 | h | Pala carregadora pneumàtics | 0.007 | 58.27 | 0.41 |
| M0207 | h | Retroexcavadora 100 hp | 0.008 | 59.41 | 0.48 |
| M0207B | h | Retroexcavadora amb martell trencador | 0.002 | 68.89 | 0.14 |
| M0208 | h | Motoanivelladora | 0.018 | 73.35 | 1.32 |
| M0210 | h | Corró vibratori autop. 10 a 12 t | 0.002 | 51.54 | 0.10 |
| M0211 | h | Corró de llança 650 kg | 0.005 | 9.61 | 0.05 |
| M0212B | h | Camió de trabuc 16 m³ | 0.018 | 45.4 | 0.82 |
| M0213 | h | Camió cisterna de 8 m³ | 0.001 | 48 | 0.05 |
| M0251 | h | Bulldozer (maquinària; 12/01/2009) | 0.003 | 62.36 | 0.19 |
| M0275 | h | Maquinària perforació (maquinària; 12/01/2009) | 0.002 | 14.15 | 0.03 |
| M0334 | h | Serra de disc | 0.05 | 12 | 0.60 |
| vg | % | Despeses indirectes | 0.119 | 6 | 0.71 |
|  |  | Total |  |  | 14.13 |

| Amidament | Uts. | Llarg | Parcial |
|---|---|---|---|
| Cuneta triangular de terres | 1 | 90.87 | 90.87 |
| Total |  |  | 90.87 |

**E0880** m3 Formigó en revestiment de cunetes (actuacions <2000 m)
16.91 m3 × 156.73 = 2650.30
Formigó en revestiment de cunetes amb formigó tipus HM-20-P-12-I-AI, àrid 12 mm i additiu airejant, executada amb mitjans mecànics o de forma manual, inclòs vibrat, motlles, regles i guies, entroncaments, remolinat, reg de curat del formigó, totalment acabada.

| Codi | Ut | Descripció | Rendiment | Preu | Import |
|---|---|---|---|---|---|
| O0101 | h | Cap de colla | 0.025 | 26.02 | 0.65 |
| O0102 | h | Oficial 1ª | 0.06 | 24.56 | 1.47 |
| O0110 | h | Peó | 0.1 | 20.41 | 2.04 |
| P0508 | m3 | Formigó HM-20-P-12-I-AI, posat a l'obra en revest. cunetes (material; 19/11/2021) | 1.02 | 120.71 | 123.12 |
| M0225 | h | Vibrador | 0.1 | 2.09 | 0.21 |
| E0515 | m2 | Encofrat de fusta per a fonaments i/o formigó ocult | 0.8 | 25.46 | 20.37 |
| %16130 | % | Despeses indirectes | 6 % | 147.86 | 8.87 |
|  |  | Total |  |  | 156.73 |

| Amidament | Uts. | Llarg | Ample | Alt | Parcial |
|---|---|---|---|---|---|
| Cuneta trapezoidal | 1 | 118.09 | 1.3 | 0.1 | 15.35 |
| Accesos | 2 | 6 | 1.3 | 0.1 | 1.56 |
| Subtotal |  |  |  |  | 16.91 |
| Total |  |  |  |  | 16.91 |

**E0884** m Formació i reperfilat de cunetes en qualsevol tipus de terreny
220.96 m × 2.47 = 545.77

| Codi | Ut | Descripció | Rendiment | Preu | Import |
|---|---|---|---|---|---|
| O0101 | h | Cap de colla | 0.01 | 26.02 | 0.26 |
| O0110 | h | Peó | 0.02 | 20.41 | 0.41 |
| M0204 | h | Pala carregadora pneumàtics | 0.004 | 58.27 | 0.23 |
| M0208 | h | Motoanivelladora | 0.017 | 73.35 | 1.25 |
| M0212B | h | Camió de trabuc 16 m³ | 0.004 | 45.4 | 0.18 |
| %16130 | % | Despeses indirectes | 6 % | 2.33 | 0.14 |
|  |  | Total |  |  | 2.47 |

| Amidament | Uts. | Llarg | Parcial |
|---|---|---|---|
| Cuneta trapezoidal | 1 | 118.09 | 118.09 |
| Accesos | 2 | 6 | 12.00 |
| Cuneta triangular de terres | 1 | 90.87 | 90.87 |
| Subtotal |  |  | 220.96 |
| Total |  |  | 220.96 |

**E0305** m3 Excavació rases i pous, mitjans mecànics, cànon abocador (10% roca)
111.87 m3 × 12.39 = 1386.07

| Amidament | Uts. | Llarg | Parcial |
|---|---|---|---|
| cuneta trap. | 1 | 111.87 | 111.87 |
| Total |  |  | 111.87 |

### 0303 PROTECCIÓ DE TALUSSOS
Import: 2255.83

**E0823** m Baixant aigües pluvials talús peça U 41x15 cm interiors
8 m × 42.23 = 337.84
Baixant de desguàs de peces de formigó prefabricat bicapa amb secció en forma d'U, de dimensions interiors mínimes de 41x15 cm i 70 cm de longitud, resistència a compressió 275 kg/cm², col·locada en talussos, inclòs l'excavació en qualsevol tipus de terreny, recalçada amb formigó tipus HM-20, inclòs rastrells, totalment acabada.

| Codi | Ut | Descripció | Rendiment | Preu | Import |
|---|---|---|---|---|---|
| O0101 | h | Cap de colla | 0.05 | 26.02 | 1.30 |
| O0102 | h | Oficial 1ª | 0.12 | 24.56 | 2.95 |
| O0110 | h | Peó | 0.15 | 20.41 | 3.06 |
| P0503 | m3 | Formigó HM-20 posat a l'obra | 0.1 | 100 | 10.00 |
| P10191 | m | Baixant prefabricat en forma d'U 41x15 cm (material; 23/07/1998) | 1.05 | 21.78 | 22.87 |
| vg | % | Despeses indirectes | 0.341 | 6 | 2.05 |
|  |  | Total |  |  | 42.23 |

| Amidament | Uts. | Llarg | Parcial |
|---|---|---|---|
| Baixants | 4 | 2 | 8.00 |
| Total |  |  | 8 |

**E1108** m Vorada de peces de formigó de 8x20 cm tipus jardí
101 m × 18.99 = 1917.99

| Amidament | Uts. | Llarg | Parcial |
|---|---|---|---|
| Vorada recollida aigües baixants | 1 | 30 | 30.00 |
|  | 1 | 71 | 71.00 |
| Subtotal |  |  | 101.00 |
| Total |  |  | 101 |

## 04 OBRES COMPLEMENTÀRIES I SERVEIS AFECTATS
Import: 35009.39

### 0401 ENLLUMENAT PÚBLIC
Import: 14216.43

**E0341** u Cales per a localització serveis
3 u × 59.64 = 178.92
Cales pera a la localització dels serveis existents.

| Codi | Ut | Descripció | Rendiment | Preu | Import |
|---|---|---|---|---|---|
| O0101 | h | Cap de colla | 0.1 | 26.02 | 2.60 |
| O0102 | h | Oficial 1ª | 0.4 | 24.56 | 9.82 |
| O0110 | h | Peó | 1 | 20.41 | 20.41 |
| M0207 | h | Retroexcavadora 100 hp | 0.4 | 59.41 | 23.76 |
| vg | % | Despeses indirectes | 0.508 | 6 | 3.05 |
|  |  | Total |  |  | 59.64 |

**E0305** m3 Excavació rases i pous, mitjans mecànics, cànon abocador (10% roca)
21.4 m3 × 12.39 = 265.15

| Amidament | Uts. | Llarg | Ample | Alt | Parcial |
|---|---|---|---|---|---|
| Quadre a arqueta creuament | 1 | 20 | 0.5 | 0.8 | 8.00 |
| Creuament | 1 | 17 | 0.6 | 1 | 10.20 |
| Arqueta rotonda a centre | 1 | 8 | 0.5 | 0.8 | 3.20 |
| Subtotal |  |  |  |  | 21.40 |
| Total |  |  |  |  | 21.4 |

**E0316** m3 Rebliment i piconatge rasa, material préstec, inclòs càrrega i transport
10.7 m3 × 14.15 = 151.41

| Amidament | Uts. | Llarg | Ample | Alt | Parcial |
|---|---|---|---|---|---|
| Quadre a arqueta creuament | 1 | 20 | 0.5 | 0.4 | 4.00 |
| Creuament | 1 | 17 | 0.6 | 0.5 | 5.10 |
| Arqueta rotonda a centre | 1 | 8 | 0.5 | 0.4 | 1.60 |
| Subtotal |  |  |  |  | 10.70 |
| Total |  |  |  |  | 10.7 |

**E0502** m3 Formigó HM-20 fonaments
9.8 m3 × 113.08 = 1108.18

| Amidament | Uts. | Llarg | Ample | Alt | Parcial |
|---|---|---|---|---|---|
| Quadre a arqueta creuament | 1 | 20 | 0.5 | 0.4 | 4.00 |
| Creuament | 1 | 17 | 0.6 | 0.5 | 5.10 |
| Arqueta rotonda a centre | 1 | 8 | 0.5 | 0.4 | 1.60 |
| deduir tub | -2 | 45 | 0.01 |  | -0.90 |
| Subtotal |  |  |  |  | 9.80 |
| Total |  |  |  |  | 9.8 |

**E101002** m Tub de PEAD corrugat de Ø 90 mm doble paret (23/07/1998)
62 m × 3.49 = 216.38
Tub corbable de PEAD de doble paret vermell de 90 mm. de diàmetre nominal, interior llis i exterior corrugat, per a canalització soterrada amb fil guia incorporat, resistència a la compressió 450 N, grau de protecció segons normativa vigent, inclòs part proporcional de maneguets d'unió, col·locat en rasa.

| Codi | Ut | Descripció | Rendiment | Preu | Import |
|---|---|---|---|---|---|
| O0102 | h | Oficial 1ª | 0.012 | 24.56 | 0.29 |
| O0110 | h | Peó | 0.012 | 20.41 | 0.24 |
| P091272 | m | Tub PEAD corrugat ext. llis int. DN90 mm. (material; 17/06/2019) | 1.05 | 2.49 | 2.61 |
| P10209 | pp | Petit material (material; 12/01/2009) | 0.005 | 29.83 | 0.15 |
| % | % | Despeses generals (23/07/1998) | 6 % | 3.29 | 0.20 |
|  |  | Total |  |  | 3.49 |

| Amidament | Uts. | Llarg | Parcial |
|---|---|---|---|
| Quadre a arqueta creuament | 1 | 20 | 20.00 |
| Creuament | 2 | 17 | 34.00 |
| Arqueta rotonda a centre | 1 | 8 | 8.00 |
| Subtotal |  |  | 62.00 |
| Total |  |  | 62 |

**E101311** m Subministrament i col·locació de cinta senyalitzadora elèctric
45 m × 1.27 = 57.15
Subministrament i col·locació de cinta de senyalització d'avís de perill elèctric de PVC de color groc i 150 mm d'amplada, disposada a una profunditat mínima a 0,10 m del paviment acabat i a 0,25 m sobre la generatriu superior del tub.

| Codi | Ut | Descripció | Rendiment | Preu | Import |
|---|---|---|---|---|---|
| O0101 | h | Cap de colla | 0.015 | 26.02 | 0.39 |
| O0110 | h | Peó | 0.02 | 20.41 | 0.41 |
| P0101 | m | Cinta senyalitzadora PVC 150 mm color groc (material; 17/06/2019) | 1.05 | 0.38 | 0.40 |
| %16130 | % | Despeses indirectes | 6 % | 1.20 | 0.07 |
|  |  | Total |  |  | 1.27 |

| Amidament | Uts. | Llarg | Parcial |
|---|---|---|---|
| Quadre a arqueta creuament | 1 | 20 | 20.00 |
| Creuament | 1 | 17 | 17.00 |
| Arqueta rotonda a centre | 1 | 8 | 8.00 |
| Subtotal |  |  | 45.00 |
| Total |  |  | 45 |

**E10104** m Conductor coure tetrapolar 4x6 mm2 soterrada (23/07/1998)
45 m × 6.05 = 272.25
Conductor de coure tetrapolar 4x6 mm2, de designació UNE RV 0,6/1 kV, col·locat en línia d'enllumenat soterrada, allotjat en tub corrugat.

| Codi | Ut | Descripció | Rendiment | Preu | Import |
|---|---|---|---|---|---|
| O0101 | h | Cap de colla | 0.01 | 26.02 | 0.26 |
| O0102 | h | Oficial 1ª | 0.04 | 24.56 | 0.98 |
| O0110 | h | Peó | 0.04 | 20.41 | 0.82 |
| P10104 | m | Conductor Cu tetrapolar 4x6 rv 0,6/1 kV (material; 23/07/1998) | 1.05 | 3.48 | 3.65 |
| % | % | Despeses generals | 6 % | 5.71 | 0.34 |
|  |  | Total |  |  | 6.05 |

| Amidament | Uts. | Llarg | Parcial |
|---|---|---|---|
| Quadre a arqueta creuament | 1 | 20 | 20.00 |
| Creuament | 1 | 17 | 17.00 |
| Arqueta rotonda a centre | 1 | 8 | 8.00 |
| Subtotal |  |  | 45.00 |
| Total |  |  | 45 |

**E10121** m Conductor coure nu de 35 mm2, unipolar soterrada (23/07/1998)
45 m × 4.1 = 184.50
Conductor de coure nu de 35 mm2, unipolar, col·locat al fons de la rasa i sortint a punts de llum, compresa la part proporcional de tub protector dels sortints i soldadures als punts metàl·lics o a les derivacions.

| Codi | Ut | Descripció | Rendiment | Preu | Import |
|---|---|---|---|---|---|
| O0101 | h | Cap de colla | 0.01 | 26.02 | 0.26 |
| O0102 | h | Oficial 1ª | 0.03 | 24.56 | 0.74 |
| O0110 | h | Peó | 0.03 | 20.41 | 0.61 |
| P101102 | m | Conductor Cu nu unipolar d'1x35 mm2 (material; 23/07/1998) | 1.05 | 1.29 | 1.35 |
| P10207 | pp | Soldadures a xarxa i petit mat. (12/01/2009) | 1 | 0.91 | 0.91 |
| % | % | Despeses generals | 6 % | 3.87 | 0.23 |
|  |  | Total |  |  | 4.1 |

| Amidament | Uts. | Llarg | Parcial |
|---|---|---|---|
| Quadre a arqueta creuament | 1 | 20 | 20.00 |
| Creuament | 1 | 17 | 17.00 |
| Arqueta rotonda a centre | 1 | 8 | 8.00 |
| Subtotal |  |  | 45.00 |
| Total |  |  | 45 |

**E10122** u Piqueta connexió a terra 17,3x500 mm (23/07/1998)
1 u × 20.44 = 20.44
Piqueta connexió a terra, clavetejada verticalment i connexionada la línia amb soldadura aluminotèrmica.

| Codi | Ut | Descripció | Rendiment | Preu | Import |
|---|---|---|---|---|---|
| O0101 | h | Cap de colla | 0.002 | 26.02 | 0.05 |
| O0102 | h | Oficial 1ª | 0.04 | 24.56 | 0.98 |
| O0110 | h | Peó | 0.08 | 20.41 | 1.63 |
| P10112 | u | Piqueta courejada 17,3x500 mm (material; 09/10/2009) | 1 | 12.12 | 12.12 |
| P10208 | pp | Soldadures pica i llums (09/10/2009) | 1 | 4.5 | 4.50 |
| % | % | Despeses generals | 6 % | 19.28 | 1.16 |
|  |  | Total |  |  | 20.44 |

| Amidament | Uts. | Parcial |
|---|---|---|
| Columna rotonda | 1 | 1.00 |
| Total |  | 1 |

**E10129** u Fonamentació fanal columna h>5m alçada
1 u × 186.59 = 186.59
Fonamentació de fanal amb columna de més de 5 m d'alçada, inclòs excavació, formigó HA-25 abocat i vibrat, motlle, passatubs, placa i perns d'ancoratge d'acer galvanitzat amb forma de gaiata, totalment acabada.

| Codi | Ut | Descripció | Rendiment | Preu | Import |
|---|---|---|---|---|---|
| O0101 | h | Cap de colla | 0.12 | 26.02 | 3.12 |
| O0110 | h | Peó | 0.48 | 20.41 | 9.80 |
| P1609 | m3 | Excavació de terres | 2 | 11.12 | 22.24 |
| P0505 | m3 | Formigó HA-25 posat a l'obra (material; 23/07/1998) | 2 | 70 | 140.00 |
| P1680 | u | Placa d'ancoratge per a barreres metàl.liques (material; 12/01/2009) | 1 | 7.51 | 7.51 |
| vg | % | Despeses indirectes | 0.654 | 6 | 3.92 |
|  |  | Total |  |  | 186.59 |

| Amidament | Uts. | Parcial |
|---|---|---|
| Columna rotonda | 1 | 1.00 |
| Total |  | 1 |

**E111305** u Columna acer galvanitzat troncocònica de 10 m d'alçada amb creueta hexagonal (23/07/1998)
1 u × 2140.33 = 2140.33
Subministrament i col·locació de columna d'acer galvanitzat en calent de forma troncocònica de 10 m d'alçada y 4 mm d'espesor, amb diàmetre en punta de 90 mm, amb creueta hexagonal per a 6 lluminàries, hissada, aplomada i fixada sobre dau de formigó. Inclou conductor de coure 3x2,5 mm2, conductor de coure 2x2,5 mm2 per al doble nivell, perns i altres elements auxiliars.

| Codi | Ut | Descripció | Rendiment | Preu | Import |
|---|---|---|---|---|---|
| O0101 | h | Cap de colla | 0.5 | 26.02 | 13.01 |
| O0102 | h | Oficial 1ª | 2 | 24.56 | 49.12 |
| O0106 | h | Peó (mà d'obra; 23/07/1998) | 3 | 16.75 | 50.25 |
| P99010 | u | Columna model MULTIPLE-12 (material; 23/07/1998) | 1 | 1750 | 1750.00 |
| P10209 | pp | Petit material | 2 | 29.83 | 59.66 |
| M0214 | h | Camió grua 12 tn | 2 | 42.07 | 84.14 |
| P10109 | m | Conductor Cu tripolar 3x2,5 rv 0,6/1 kV (material; 23/07/1998) | 10 | 1.3 | 13.00 |
| % | % | Despeses generals | 6 % | 2019.18 | 121.15 |
|  |  | Total |  |  | 2140.33 |

| Amidament | Uts. | Parcial |
|---|---|---|
| Columna rotonda 1 | 1 | 1.00 |
| Total |  | 1 |

**E1115664** u Llumenera model VMAX 70 W LED de Carandini o similar L073.V2.F4L2.SE2.C9 (23/07/1998)
6 u × 534.23 = 3205.38
Llumenera model VMAX VMX 3 3 MC 0113048G F4Q1 SE2 A176ZPSS0906B de Carandini ó similar, làmpades LED, 73 W, i caixa de fusibles inclòs.

| Codi | Ut | Descripció | Rendiment | Preu | Import |
|---|---|---|---|---|---|
| O0101 | h | Cap de colla | 0.15 | 26.02 | 3.90 |
| O0102 | h | Oficial 1ª | 1.05 | 24.56 | 25.79 |
| O0110 | h | Peó | 1.05 | 20.41 | 21.43 |
| P990195 | u | Lluminària Vmax L073.V2.F4L2.SE2.C9 (material; 23/07/1998) | 1 | 402 | 402.00 |
| P10209 | pp | Petit material | 1 | 29.83 | 29.83 |
| M0214 | h | Camió grua 12 tn | 0.5 | 42.07 | 21.04 |
| % | % | Despeses generals | 6 % | 503.99 | 30.24 |
|  |  | Total |  |  | 534.23 |

| Amidament | Uts. | Parcial |
|---|---|---|
| Rotonda | 6 | 6.00 |
| Total |  | 6 |

**E12101** u Pericó registre 45x45x60 cm, amb tapa (semàf i enllum, s/base formigó)
3 u × 93.87 = 281.61
Pericó de registre de dimensions de 45x45x60 cm interiors mínims, per a instal·lacions semafòriques o d'enllumenat, inclòs marc i tapa de fosa dúctil classe B-125 , de tipus prefabricat o elaborat in siut amb parets de maó calat "gero" arrebossat i acabat lliscat interior, col·locat sobre solera de graves.

| Codi | Ut | Descripció | Rendiment | Preu | Import |
|---|---|---|---|---|---|
| O0101 | h | Cap de colla | 0.09 | 26.02 | 2.34 |
| O0102 | h | Oficial 1ª | 0.45 | 24.56 | 11.05 |
| O0110 | h | Peó | 0.9 | 20.41 | 18.37 |
| P0805 | u | Maó massís 29x14x5 cm. a rev. (material; 23/07/1998) | 100 | 0.12 | 12.00 |
| E0108 | m3 | Morter de ciment elaborat a l'obra | 0.1 | 54.62 | 5.46 |
| P0841 | m2 | EnlluÏment parets exteriors (material; 12/01/2009) | 1.08 | 20.01 | 21.61 |
| P06207 | u | Tapa fosa 480x480x30, marc 500x500, classe B-125 (material; 23/07/1998) | 1 | 18.07 | 18.07 |
| vg | % | Despeses indirectes | 0.829 | 6 | 4.97 |
|  |  | Total |  |  | 93.87 |

| Amidament | Uts. | Parcial |
|---|---|---|
| Arquetes creuament | 3 | 3.00 |
| Total |  | 3 |

**E12111** u Pericó registre 60x60x90 cm, amb tapa (semàf i enllum, s/base formigó)
1 u × 158.12 = 158.12
Pericó de registre de dimensions de 60x60x90 cm interiors mínims, per a instal·lacions semafòriques o d'enllumenat, inclòs marc i tapa de fosa dúctil classe B-125, de tipus prefabricat o elaborat in siut amb parets de maó calat "gero" arrebossat i acabat lliscat interior, col·locat sobre solera de graves.

| Codi | Ut | Descripció | Rendiment | Preu | Import |
|---|---|---|---|---|---|
| O0101 | h | Cap de colla | 0.09 | 26.02 | 2.34 |
| O0102 | h | Oficial 1ª | 0.65 | 24.56 | 15.96 |
| O0110 | h | Peó | 1.2 | 20.41 | 24.49 |
| P0805 | u | Maó massís 29x14x5 cm. a rev. | 185 | 0.12 | 22.20 |
| E0108 | m3 | Morter de ciment elaborat a l'obra | 0.1 | 54.62 | 5.46 |
| P0841 | m2 | Enlluïment parets exteriors | 2.16 | 20.01 | 43.22 |
| P06206 | u | Tapa fosa 680x680x40, marc 700x700, classe B-125 (material; 23/07/1998) | 1 | 35.95 | 35.95 |
| vg | % | Despeses indirectes | 1.417 | 6 | 8.50 |
|  |  | Total |  |  | 158.12 |

| Amidament | Uts. | Parcial |
|---|---|---|
| Arqueta sortida quadre | 1 | 1.00 |
| Total |  | 1 |

**E10132** u Quadre de control i comandament enllumenat públic
1 u × 5105.34 = 5105.34
Quadre de control i comandament de l'enllumenat públic del sector, muntat segons el contingut de l'esquema del plànol corresponent, de fins a 6 sortides, equipat amb estabilitzador-reductor de flux, doble nivell i programació per rellotge astronòmic, interruptors magnetotèrmics i diferencials, totalment instal·lat, connexionat i provat, inclou base de formigó d'ancoratge, armari d'intempèrie d'acer inoxidable pintat tipus ARI, grau de protecció IP-55, IK-10, tot inclòs.

| Codi | Ut | Descripció | Rendiment | Preu | Import |
|---|---|---|---|---|---|
| O0101 | h | Cap de colla | 1 | 26.02 | 26.02 |
| O0102 | h | Oficial 1ª | 4 | 24.56 | 98.24 |
| O0110 | h | Peó | 4 | 20.41 | 81.64 |
| P10118 | u | Quadre de control i comandament de l'enllumenat públic (material; 23/07/1998) | 1 | 4589.65 | 4589.65 |
| E0106 | m3 | Formigó en massa HM-20, planta dosificadora 25 m3/h. (23/07/1998) | 0.4 | 57.33 | 22.93 |
| vg | % | Despeses indirectes | 47.81 | 6 | 286.86 |
|  |  | Total |  |  | 5105.34 |

| Amidament | Uts. | Parcial |
|---|---|---|
| Columna rotonda | 1 | 1.00 |
| Total |  | 1 |

**E10148** u Subministrament i col·locació de postecillo segons especificacions de companyia
1 u × 284.68 = 284.68
Subministrament i col·locació de postecillo segons especificacions de companyia, inclou tots els treballs necesaris per deixar la partida completament acabada.

| Codi | Ut | Descripció | Rendiment | Preu | Import |
|---|---|---|---|---|---|
| O0101 | h | Cap de colla | 0.15 | 26.02 | 3.90 |
| O0102 | h | Oficial 1ª | 0.8 | 24.56 | 19.65 |
| O0110 | h | Peó | 1.2 | 20.41 | 24.49 |
| P1609 | m3 | Excavació de terres | 0.5 | 11.12 | 5.56 |
| M0214 | h | Camió grua 12 tn | 0.5 | 42.07 | 21.04 |
| P0503 | m3 | Formigó HM-20 posat a l'obra | 0.05 | 100 | 5.00 |
| P99015 | u | Postecillo metàl·lic galvanitzat de fins a 7 m d'alçada i muntatge de tap, cua de porc, tub de PVC i pipeta. (material; 23/07/1998) | 1 | 189.54 | 189.54 |
| vg | % | Despeses indirectes | 2.583 | 6 | 15.50 |
|  |  | Total |  |  | 284.68 |

| Amidament | Uts. | Parcial |
|---|---|---|
| Columna rotonda | 1 | 1.00 |
| Total |  | 1 |

**E1627** u Connexió elèctrica, escomeses, quadres (19/11/2021)
1 u × 150 = 150.00
Connexió a la xarxa elèctrica, inclòs escomeses i ampliació o modificació del quadre elèctric.

**E1626** u Legalització del nou enllumenat públic (19/11/2021)
1 u × 250 = 250.00
Redacció i disseny de les memòries o projecte d'enllumenat públic visat i legalització de les instal·lacions, inclòs permisos, declaració responsable per la posada en servei, certificats de la instal·lació, inscripció RITSIC, càlculs i butlletins.

### 0402 JARDINERIA
Import: 5292.96

**E11551** u Plantació arbres perímetre 18-25 cm, mitjans mecànics
3 u × 39.83 = 119.49
Plantació d'arbre de 18 a 25 cm. de perímetre de tronc a 1 m d'alçària (a partir del coll de l'arrel), comprenent l'excavació del clot de 120x120x80 cm amb mitjans mecànics, aportació de terra vegetal, adob, plantació en el lloc determinat i primer reg.

| Codi | Ut | Descripció | Rendiment | Preu | Import |
|---|---|---|---|---|---|
| O0102 | h | Oficial 1ª | 0.25 | 24.56 | 6.14 |
| O0110 | h | Peó | 0.4 | 20.41 | 8.16 |
| M0278 | h | Minicarregadora amb acces.retro. (maquinària; 12/01/2009) | 0.15 | 47.92 | 7.19 |
| M0214 | h | Camió grua 12 tn | 0.3 | 42.07 | 12.62 |
| B05145 | m3 | Terra vegetal adobada, granel (material; 12/01/2009) | 0.125 | 26.59 | 3.32 |
| B05144 | kg | Adob mineral simple, sulfat amoni (material; 12/01/2009) | 1.1 | 0.12 | 0.13 |
| P1601 | m3 | Aigua | 0.25 | 0.65 | 0.16 |
| vg | % | Despeses indirectes | 0.352 | 6 | 2.11 |
|  |  | Total |  |  | 39.83 |

| Amidament | Uts. | Parcial |
|---|---|---|
| Rotonda | 3 | 3.00 |
| Total |  | 3 |

**E1139** u Plantació d'arbust o arbre petit format, mitjans mecànics
10 u × 18.57 = 185.70
Plantació d'arbust o arbre de petit format, comprenent l'exavació del clot de 50x50x40 cm amb mitjans mecànics, aportació de terra vegetal, adob, plantació en el lloc determinat i primer reg.

| Codi | Ut | Descripció | Rendiment | Preu | Import |
|---|---|---|---|---|---|
| O0102 | h | Oficial 1ª | 0.15 | 24.56 | 3.68 |
| O0110 | h | Peó | 0.3 | 20.41 | 6.12 |
| M0214 | h | Camió grua 12 tn | 0.1 | 42.07 | 4.21 |
| B05145 | m3 | Terra vegetal adobada, granel | 0.125 | 26.59 | 3.32 |
| B05144 | kg | Adob mineral simple, sulfat amoni | 1.1 | 0.12 | 0.13 |
| P1601 | m3 | Aigua | 0.25 | 0.65 | 0.16 |
| vg | % | Despeses indirectes | 0.159 | 6 | 0.95 |
|  |  | Total |  |  | 18.57 |

| Amidament | Uts. | Parcial |
|---|---|---|
| Rotonda | 10 | 10.00 |
| Total |  | 10 |

**E1192** u Subministrament olivera (Olea Europea) 25-30 cm perímetre (23/07/1998)
3 u × 130.13 = 390.39
Subministrament d'olivera (Olea Europaea) de 25 a 30 cm de perímetre, en contenidor de més de 80 litres.

| Amidament | Uts. | Parcial |
|---|---|---|
| Rotonda | 3 | 3.00 |
| Total |  | 3 |

**E1115** u Subministrament baladre (Nerium oleander) h=60-80 cm (23/07/1998)
10 u × 3.6 = 36.00
Subministrament de baladre (Nerium Oleander) de 60 a 80 cm d'alçària, en contenidor de 3 litres.

| Amidament | Uts. | Parcial |
|---|---|---|
| Rotonda | 10 | 10.00 |
| Total |  | 10 |

**E1188** m2 Malla antiherba gramatge de 140 g/m2
237.79 m2 × 3.9 = 927.38
Subministrament i col·locació de malla antiherba de 140 gr/m2 de gramatge, inclou transport.

| Codi | Ut | Descripció | Rendiment | Preu | Import |
|---|---|---|---|---|---|
| O0102 | h | Oficial 1ª | 0.04 | 24.56 | 0.98 |
| O0110 | h | Peó | 0.06 | 20.41 | 1.22 |
| P5016 | m2 | Malla antiherba gramatge de 140 g/m2 (material; 23/07/1998) | 1 | 1.5 | 1.50 |
| vg | % | Despeses indirectes | 0.033 | 6 | 0.20 |
|  |  | Total |  |  | 3.9 |

| Amidament | Uts. | Llarg | Parcial |
|---|---|---|---|
| Rotonda | 1 | 237.79 | 237.79 |
| Total |  |  | 237.79 |

**E11831** m2 Grava decorativa o equivalent estesa i anivellada.
59.45 m2 × 10.31 = 612.93
Subministrament de grava decorativa o altre àrid decoratiu a determinar per la Direcció d'Obra, estès i anivellat amb un gruix de fins a 10 cm, a l'interior de la rotonda o espais destinats a l'enjardiment.

| Codi | Ut | Descripció | Rendiment | Preu | Import |
|---|---|---|---|---|---|
| O0101 | h | Cap de colla | 0.05 | 26.02 | 1.30 |
| O0110 | h | Peó | 0.15 | 20.41 | 3.06 |
| P03301 | m3 | Grava decorativa (material; 12/01/2009) | 0.1 | 53.71 | 5.37 |
| %16130 | % | Despeses indirectes | 6 % | 9.73 | 0.58 |
|  |  | Total |  |  | 10.31 |

| Amidament | Uts. | Llarg | Alt | Parcial |
|---|---|---|---|---|
| Rotonda | 1 | 237.79 | 0.25 | 59.45 |
| Total |  |  |  | 59.45 |

**E1103** m3 Aportació i estesa de terra vegetal seleccionada
166.45 m3 × 18.15 = 3021.07
Aportació i estesa de terra vegetal seleccionada, adobada i garbellada, col·locada.

| Codi | Ut | Descripció | Rendiment | Preu | Import |
|---|---|---|---|---|---|
| O0101 | h | Cap de colla | 0.01 | 26.02 | 0.26 |
| O0102 | h | Oficial 1ª | 0.04 | 24.56 | 0.98 |
| O0110 | h | Peó | 0.15 | 20.41 | 3.06 |
| P1503 | m3 | Terra veg. adobada i garbell. (material; 12/01/2009) | 1.15 | 11.19 | 12.87 |
| vg | % | Despeses indirectes | 0.164 | 6 | 0.98 |
|  |  | Total |  |  | 18.15 |

| Amidament | Uts. | Llarg | Alt | Parcial |
|---|---|---|---|---|
| Rotonda | 1 | 237.79 | 0.7 | 166.45 |
| Total |  |  |  | 166.45 |

### 0403 ELEMENTS DIVERSOS (19/11/2021)
Import: 15500

**E1620** pa Cobrament íntegre seguretat viària, senyalització i desv provisionals (19/11/2021)
1 pa × 3000 = 3000.00
Partida alçada d'abonament íntegre per a la seguretat viària, inclòs senyalistes, instal·lacions de semàfors, senyalització horitzontal i vertical, abalisament, proteccions, barreres de seguretat, tancaments i de tots els desviaments provisionals durant les diferents fases d'execució de les obres i d'acord amb el seu avanç, inclòs els desplaçaments, muntatge i desmuntatge, manteniment, trasllats i tots els mitjans i elements auxiliars que requereixin, mà d'obra, maquinària i materials, segons indicacions de la Direcció de l'Obra.

**E1600** pa A justificar obres no previstes i imprescindibles (19/11/2021)
1 pa × 9500 = 9500.00
Partida alçada a justificar per a obres no previstes i imprescindibles de realitzar.

**E1606** pa A justificar desviament de serveis existents (19/11/2021)
1 pa × 3000 = 3000.00
Partida alçada a justificar per desviament de serveis existents.

## 05 SENYALITZACIÓ, ABALISAMENT I SISTEMES DE CONTENCIÓ
Import: 29019

### 0501 SENYALITZACIÓ HORITZONTAL
Import: 7297.45

**E0704** m Premarcatge de marca viària longitudinal
895 m × 0.16 = 143.20

| Codi | Ut | Descripció | Rendiment | Preu | Import |
|---|---|---|---|---|---|
| O0101 | h | Cap de colla | 0.001 | 26.02 | 0.03 |
| O0110 | h | Peó | 0.006 | 20.41 | 0.12 |
| vg | % | Despeses indirectes | 0.001 | 6 | 0.01 |
|  |  | Total |  |  | 0.16 |

**E0706** m Marca viària longitudinal 15 cm. amplada, pintura acrílica
865 m × 0.57 = 493.05
Marca viària longitudinal de 15 cm d'amplada de pintura acrílica amb base solvent postmesclada amb microesferes de vidre, aplicada amb màquina autopropulsada pinta franges.

| Codi | Ut | Descripció | Rendiment | Preu | Import |
|---|---|---|---|---|---|
| O0101 | h | Cap de colla | 0.001 | 26.02 | 0.03 |
| O0110 | h | Peó | 0.002 | 20.41 | 0.04 |
| P14220 | kg | Pintura | 0.135 | 2.27 | 0.31 |
| P14210 | kg | Microesferes de vidre (material; 12/01/2009) | 0.082 | 0.96 | 0.08 |
| M0220 | h | Escombradora autopropulsada | 0.001 | 42.15 | 0.04 |
| M0224 | h | Màquina pintura bandes autop. (maquinària; 12/01/2009) | 0.001 | 41.57 | 0.04 |
| vg | % | Despeses indirectes | 0.005 | 6 | 0.03 |
|  |  | Total |  |  | 0.57 |

| Amidament | Uts. | Llarg | Parcial |
|---|---|---|---|
| eix 1 | 2 | 52 | 104.00 |
|  | 2 | 79 | 158.00 |
| illeta 1 | 1 | 51 | 51.00 |
| eix 2 | 2 | 64 | 128.00 |
|  | 2 | 92 | 184.00 |
| illeta 2 | 1 | 51 | 51.00 |
| eix 3 | 1 | 30 | 30.00 |
| illeta 3 | 1 | 30 | 30.00 |
| rotonda | 1 | 71 | 71.00 |
|  | 1 | 26 | 26.00 |
| accesos | 4 | 8 | 32.00 |
| Subtotal |  |  | 865.00 |
| Total |  |  | 865 |

**E0732** m Marca viària transversal 40 cm. amplada, pintura blanca
30 m × 1.45 = 43.50
Marca viària transversal de 40 cm d'amplada de pintura acrílica amb base solvent postmesclada amb microesferes de vidre, aplicada amb màquina autopropulsada pinta franges.

| Codi | Ut | Descripció | Rendiment | Preu | Import |
|---|---|---|---|---|---|
| O0101 | h | Cap de colla | 0.001 | 26.02 | 0.03 |
| O0110 | h | Peó | 0.003 | 20.41 | 0.06 |
| P14220 | kg | Pintura | 0.4 | 2.27 | 0.91 |
| P14210 | kg | Microesferes de vidre | 0.3 | 0.96 | 0.29 |
| M0220 | h | Escombradora autopropulsada | 0.001 | 42.15 | 0.04 |
| M0224 | h | Màquina pintura bandes autop. | 0.001 | 41.57 | 0.04 |
| vg | % | Despeses indirectes | 0.014 | 6 | 0.08 |
|  |  | Total |  |  | 1.45 |

| Amidament | Uts. | Llarg | Parcial |
|---|---|---|---|
| entrades rotonda | 3 | 10 | 30.00 |
| Total |  |  | 30 |

**E0708** m2 Marca viària transversal, fletxes, inscripcions i zebrats, pintura acrílica
70.7 m2 × 12.89 = 911.32
Marca viària transversal, fletxes, inscripcions i zebrats, amb pintura acrílica amb base solvent postmesclada amb microesferes de vidre, aplicada mecànicament, totalment acabada.

| Codi | Ut | Descripció | Rendiment | Preu | Import |
|---|---|---|---|---|---|
| O0101 | h | Cap de colla | 0.095 | 26.02 | 2.47 |
| O0110 | h | Peó | 0.286 | 20.41 | 5.84 |
| P14220 | kg | Pintura | 0.9 | 2.27 | 2.04 |
| P14210 | kg | Microesferes de vidre | 0.55 | 0.96 | 0.53 |
| M0220 | h | Escombradora autopropulsada | 0.002 | 42.15 | 0.08 |
| M0224 | h | Màquina pintura bandes autop. | 0.031 | 41.57 | 1.29 |
| vg | % | Despeses indirectes | 0.107 | 6 | 0.64 |
|  |  | Total |  |  | 12.89 |

| Amidament | Uts. | Llarg | Parcial |
|---|---|---|---|
| illeta 1 | 1 | 22 | 22.00 |
| illeta 2 | 1 | 22 | 22.00 |
| illeta 3 | 1 | 15 | 15.00 |
| ceda | 3 | 1.5 | 4.50 |
| fletxes | 6 | 1.2 | 7.20 |
| Subtotal |  |  | 70.70 |
| Total |  |  | 70.7 |

**E07082** m Pintura en vorades de color alternatiu blanc i vermell
116 m × 5.93 = 687.88
Pintura acrílica amb base solvent aplicada en vorades de qualsevol mida de color alternatiu blanc i vermell amb microesferes de vidre, totalment acabada.

| Codi | Ut | Descripció | Rendiment | Preu | Import |
|---|---|---|---|---|---|
| O0101 | h | Cap de colla | 0.05 | 26.02 | 1.30 |
| O0110 | h | Peó | 0.14 | 20.41 | 2.86 |
| M0220 | h | Escombradora autopropulsada | 0.002 | 42.15 | 0.08 |
| M0224 | h | Màquina pintura bandes autop. | 0.012 | 41.57 | 0.50 |
| P14220 | kg | Pintura | 0.385 | 2.27 | 0.87 |
| P14210 | kg | Microesferes de vidre | 0.095 | 0.96 | 0.09 |
| vg | % | Despeses indirectes | 0.039 | 6 | 0.23 |
|  |  | Total |  |  | 5.93 |

| Amidament | Uts. | Llarg | Parcial |
|---|---|---|---|
| rotonda | 1 | 65 | 65.00 |
| illeta 1 | 1 | 19 | 19.00 |
| illeta 2 | 1 | 19 | 19.00 |
| illeta 3 | 1 | 13 | 13.00 |
| Subtotal |  |  | 116.00 |
| Total |  |  | 116 |

**E0742** m Marca viària ressalts 100x50x10 mm banda sonora
89.6 m × 56.01 = 5018.50
Marca viària transversal reflexiva per a la reducció de velocitat de 50 cm d'amplada formada per 3 línies transversals i amb ressalts de 100x50x10 mm bisellats amb una densitat de 36 unitats per m2 de marca viària, amb pintura de 2 components blanca, instal·lada, segons plànols.

| Codi | Ut | Descripció | Rendiment | Preu | Import |
|---|---|---|---|---|---|
| O0101 | h | Cap de colla | 0.1 | 26.02 | 2.60 |
| O0102 | h | Oficial 1ª | 0.35 | 24.56 | 8.60 |
| O0110 | h | Peó | 0.35 | 20.41 | 7.14 |
| P14220 | kg | Pintura | 1.5 | 2.27 | 3.41 |
| P14210 | kg | Microesferes de vidre | 0.3 | 0.96 | 0.29 |
| M0220 | h | Escombradora autopropulsada | 0.002 | 42.15 | 0.08 |
| M0224 | h | Màquina pintura bandes autop. | 0.002 | 41.57 | 0.08 |
| P1839 | kg | Resina epoxi. (material; 12/01/2009) | 1.75 | 16.17 | 28.30 |
| %1616 | % | Eines i mitjans auxiliars (02/09/2009) | 5 % | 50.50 | 2.53 |
| vg | % | Despeses indirectes | 0.496 | 6 | 2.98 |
|  |  | Total |  |  | 56.01 |

| Amidament | Uts. | Llarg | Ample | Parcial |
|---|---|---|---|---|
| BTA costat nord | 2 | 7 | 3.2 | 44.80 |
| BTA costat sud | 2 | 7 | 3.2 | 44.80 |
| Subtotal |  |  |  | 89.60 |
| Total |  |  |  | 89.6 |

### 0502 SENYALITZACIÓ VERTICAL
Import: 12400.62

**E0215** u Desmuntatge de senyal de trànsit i demolició ancoratges
6 u × 16.22 = 97.32
Desmuntatge de senyal de trànsit i demolició d'ancoratges amb base de formigó, inclòs càrrega i transport al magatzem de Diputació, inclòs cànon d'abocador.

| Codi | Ut | Descripció | Rendiment | Preu | Import |
|---|---|---|---|---|---|
| O0102 | h | Oficial 1ª | 0.05 | 24.56 | 1.23 |
| O0110 | h | Peó | 0.3 | 20.41 | 6.12 |
| M0201 | h | Compressor aire gasoil 13,3 m³/h | 0.025 | 21.09 | 0.53 |
| M0207 | h | Retroexcavadora 100 hp | 0.01 | 59.41 | 0.59 |
| M0229 | h | Compressor d'aire de gasoil 3m³ | 0.1 | 7.06 | 0.71 |
| M0212B | h | Camió de trabuc 16 m³ | 0.12 | 45.4 | 5.45 |
| P1613 | u | Cànon d'abocador | 1 | 0.8 | 0.80 |
| vg | % | Despeses indirectes | 0.132 | 6 | 0.79 |
|  |  | Total |  |  | 16.22 |

**E0710** u Placa reflectora triangular L=135 cm, nivell 2 HIP
11 u × 244.22 = 2686.42
Placa reflectora triangular de 135 cm. de costat, per a senyals de trànsit, nivell 2 HIP, inclòs ancoratges i cargoleria.

| Codi | Ut | Descripció | Rendiment | Preu | Import |
|---|---|---|---|---|---|
| O0102 | h | Oficial 1ª | 0.175 | 24.56 | 4.30 |
| O0110 | h | Peó | 0.2 | 20.41 | 4.08 |
| P1438 | u | Placa triang. reflect. 135 cm (material; 12/01/2009) | 1 | 222.1 | 222.10 |
| vg | % | Despeses indirectes | 2.29 | 6 | 13.74 |
|  |  | Total |  |  | 244.22 |

**E0709** u Placa reflectora triangular L=90 cm., nivell 2 HIP
2 u × 95.17 = 190.34
Placa reflectora triangular de 90 cm. de costat, per a senyals de trànsit, nivell 2 HIP, inclòs ancoratges i cargoleria.

| Codi | Ut | Descripció | Rendiment | Preu | Import |
|---|---|---|---|---|---|
| O0102 | h | Oficial 1ª | 0.175 | 24.56 | 4.30 |
| O0110 | h | Peó | 0.2 | 20.41 | 4.08 |
| P1401 | u | Placa triang. reflect. 90 cm. (material; 12/01/2009) | 1 | 81.49 | 81.49 |
| vg | % | Despeses indirectes | 0.884 | 6 | 5.30 |
|  |  | Total |  |  | 95.17 |

**E0712** u Placa reflectora circular Ø90 cm, nivell 2 HIP
11 u × 171.41 = 1885.51
Placa reflectora circular de 90 cm. de diàmetre, per a senyals de trànsit, nivell 2 HIP, inclòs ancoratges i cargoleria.

| Codi | Ut | Descripció | Rendiment | Preu | Import |
|---|---|---|---|---|---|
| O0102 | h | Oficial 1ª | 0.175 | 24.56 | 4.30 |
| O0110 | h | Peó | 0.2 | 20.41 | 4.08 |
| P1404 | u | Placa circular reflect. 90 cm. (material; 12/01/2009) | 1 | 153.41 | 153.41 |
| vg | % | Despeses indirectes | 1.603 | 6 | 9.62 |
|  |  | Total |  |  | 171.41 |

**E0711** u Placa reflectora circular Ø60 cm, nivell 2 HIP
1 u × 89.18 = 89.18
Placa reflectora circular de 60 cm. de diàmetre, per a senyals de trànsit, nivell 2 HIP, inclòs ancoratges i cargoleria.

| Codi | Ut | Descripció | Rendiment | Preu | Import |
|---|---|---|---|---|---|
| O0102 | h | Oficial 1ª | 0.175 | 24.56 | 4.30 |
| O0110 | h | Peó | 0.2 | 20.41 | 4.08 |
| P1403 | u | Placa circular reflect. 60 cm. (material; 12/01/2009) | 1 | 75.83 | 75.83 |
| vg | % | Despeses indirectes | 0.828 | 6 | 4.97 |
|  |  | Total |  |  | 89.18 |

**E0729** u Fonamentació de senyals
19 u × 37.39 = 710.41
Fonamentació de senyals, segons plànols, inclòs l'excavació, totalment acabada.

| Codi | Ut | Descripció | Rendiment | Preu | Import |
|---|---|---|---|---|---|
| O0101 | h | Cap de colla | 0.12 | 26.02 | 3.12 |
| O0110 | h | Peó | 0.48 | 20.41 | 9.80 |
| P1609 | m3 | Excavació de terres | 0.18 | 11.12 | 2.00 |
| E0502 | m3 | Formigó HM-20 fonaments | 0.18 | 113.08 | 20.35 |
| %16130 | % | Despeses indirectes | 6 % | 35.27 | 2.12 |
|  |  | Total |  |  | 37.39 |

**E0725** m Suport rectangular d'acer galvanitzat de 80x40x2 mm.
3.5 m × 15.93 = 55.76
Suport rectangular d'acer galvanitzat de 80x40x2 mm., col.locat.

| Codi | Ut | Descripció | Rendiment | Preu | Import |
|---|---|---|---|---|---|
| O0102 | h | Oficial 1ª | 0.05 | 24.56 | 1.23 |
| O0110 | h | Peó | 0.09 | 20.41 | 1.84 |
| P1417 | m | Suport tub acer galv. 80x40x2mm. (material; 12/01/2009) | 1 | 11.99 | 11.99 |
| vg | % | Despeses indirectes | 0.145 | 6 | 0.87 |
|  |  | Total |  |  | 15.93 |

**E0739** m Suport rectangular d'acer galvanitzat de 100x50x3 mm.
80.5 m × 25.24 = 2031.82
Suport rectangular d'acer galvanitzat de 100x50x3 mm.,col·locat.

| Codi | Ut | Descripció | Rendiment | Preu | Import |
|---|---|---|---|---|---|
| O0102 | h | Oficial 1ª | 0.05 | 24.56 | 1.23 |
| O0110 | h | Peó | 0.09 | 20.41 | 1.84 |
| P1439 | m | Suport acer galv. 100x50x3 mm (material; 12/01/2009) | 1 | 20.77 | 20.77 |
| vg | % | Despeses indirectes | 0.233 | 6 | 1.40 |
|  |  | Total |  |  | 25.24 |

| Amidament | Uts. | Llarg | Parcial |
|---|---|---|---|
|  | 14 | 4.5 | 63.00 |
|  | 5 | 3.5 | 17.50 |
| Subtotal |  |  | 80.50 |
| Total |  |  | 80.5 |

**E0755** m2 Placa d'alumini fins a 0,25 m², nivell 2 HIP, amb abraçadores
1.05 m2 × 286.96 = 301.31
Placa d'alumini fins a 0,25 m², per a senyals de trànsit senyals d'orientació, amb revestiment reflectant nivell 2 HIP, inclosos abraçadores d'unió al suport i cargoleria corresponent, totalment col·locada.

| Codi | Ut | Descripció | Rendiment | Preu | Import |
|---|---|---|---|---|---|
| O0101 | h | Cap de colla | 0.15 | 26.02 | 3.90 |
| O0102 | h | Oficial 1ª | 0.3 | 24.56 | 7.37 |
| O0110 | h | Peó | 0.4 | 20.41 | 8.16 |
| P1495 | m2 | Placa d'alumini fins 0,25 m2 (material; 11/03/2009) | 1 | 251.49 | 251.49 |
| vg | % | Despeses indirectes | 2.674 | 6 | 16.04 |
|  |  | Total |  |  | 286.96 |

| Amidament | Uts. | Llarg | Parcial |
|---|---|---|---|
|  | 5 | 0.21 | 1.05 |
| Total |  |  | 1.05 |

**E0757** m2 Placa d'alumini >0,50 m² i <1,00 m², nivell 2 HIP, amb abraçadores
2.01 m2 × 223.8 = 449.84
Placa d'alumini superior a 0,50 m² i fins a 1,00 m², per a senyals de trànsit d'orientació, amb revestiment reflectant HIP nivell 2, inclosos abraçadores d'unió al suport i cargoleria corresponent, totalment col·locada.

| Codi | Ut | Descripció | Rendiment | Preu | Import |
|---|---|---|---|---|---|
| O0101 | h | Cap de colla | 0.15 | 26.02 | 3.90 |
| O0102 | h | Oficial 1ª | 0.3 | 24.56 | 7.37 |
| O0110 | h | Peó | 0.4 | 20.41 | 8.16 |
| P14970 | m2 | Placa d'alumini de 0,50 m2 a 1,00 m2 (material; 11/03/2009) | 1 | 191.9 | 191.90 |
| vg | % | Despeses indirectes | 2.078 | 6 | 12.47 |
|  |  | Total |  |  | 223.8 |

| Amidament | Uts. | Parcial |
|---|---|---|
| S3 | 0.575 | 0.58 |
| S4 | 0.65 | 0.65 |
| S5 | 0.775 | 0.78 |
| Subtotal |  | 2.01 |
| Total |  | 2.01 |

**E07581** m2 Placa d'alumini >1,50 m² , nivell 2 HIP, amb abraçadores
6.3 m2 × 170.27 = 1072.70
Placa d'alumini superior a 1,50 m² , per a senyals de trànsit d'orientació, amb revestiment reflectant HIP nivell 2, inclosos abraçadores d'unió al suport i cargoleria corresponent, totalment col·locada.

| Codi | Ut | Descripció | Rendiment | Preu | Import |
|---|---|---|---|---|---|
| O0101 | h | Cap de colla | 0.15 | 26.02 | 3.90 |
| O0102 | h | Oficial 1ª | 0.3 | 24.56 | 7.37 |
| O0110 | h | Peó | 0.4 | 20.41 | 8.16 |
| P14973 | m2 | Placa d'alumini superior a 1,50 m2 (material; 11/03/2009) | 1 | 141.4 | 141.40 |
| vg | % | Despeses indirectes | 1.573 | 6 | 9.44 |
|  |  | Total |  |  | 170.27 |

| Amidament | Uts. | Parcial |
|---|---|---|
| S1 | 2.098 | 2.10 |
| S2 | 2.098 | 2.10 |
|  | 2.098 | 2.10 |
| Subtotal |  | 6.30 |
| Total |  | 6.3 |

**E07441** u Base d'acer galvanitzat per a suport de 90 mm.
3 u × 112.43 = 337.29
Base d'acer galvanitzat per a suport de 90 mm. col·locada.

| Codi | Ut | Descripció | Rendiment | Preu | Import |
|---|---|---|---|---|---|
| O0102 | h | Oficial 1ª | 0.05 | 24.56 | 1.23 |
| O0110 | h | Peó | 0.09 | 20.41 | 1.84 |
| P14711 | u | Base d'acer galvanit. suport 90 mm. (material; 12/01/2009) | 1 | 103.02 | 103.02 |
| vg | % | Despeses indirectes | 1.056 | 6 | 6.34 |
|  |  | Total |  |  | 112.43 |

**E07443** u Base d'acer galvanitzat per a suport de 140 mm.
3 u × 164.2 = 492.60
Base d'acer galvanitzat per a suport de 140 mm., col·locada.

| Codi | Ut | Descripció | Rendiment | Preu | Import |
|---|---|---|---|---|---|
| O0102 | h | Oficial 1ª | 0.05 | 24.56 | 1.23 |
| O0110 | h | Peó | 0.09 | 20.41 | 1.84 |
| P14713 | u | Base d'acer galvanit. suport 140 mm. (material; 12/01/2009) | 1 | 151.87 | 151.87 |
| vg | % | Despeses indirectes | 1.544 | 6 | 9.26 |
|  |  | Total |  |  | 164.2 |

**E0730** u Fonamentació de cartell de pre-senyalització
6 u × 168.95 = 1013.70
Fonamentació de cartell de pre-senyalització, totalment acabada.

| Codi | Ut | Descripció | Rendiment | Preu | Import |
|---|---|---|---|---|---|
| O0101 | h | Cap de colla | 0.12 | 26.02 | 3.12 |
| O0102 | h | Oficial 1ª | 0.36 | 24.56 | 8.84 |
| O0110 | h | Peó | 1.2 | 20.41 | 24.49 |
| P1609 | m3 | Excavació de terres | 1.175 | 11.12 | 13.07 |
| E0502 | m3 | Formigó HM-20 fonaments | 1 | 113.08 | 113.08 |
| vg | % | Despeses indirectes | 1.059 | 6 | 6.35 |
|  |  | Total |  |  | 168.95 |

| Amidament | Uts. | Parcial |
|---|---|---|
|  | 3 | 3.00 |
|  | 3 | 3.00 |
| Subtotal |  | 6.00 |
| Total |  | 6 |

**E0745** m Pal d'alumini anoditzat color plata, Ø90 mm. MC
9.45 m × 35.4 = 334.53
Pal d'alumini anoditzat color plata, estriat, de 90 mm. de diàmetre MC, col·locat.

| Codi | Ut | Descripció | Rendiment | Preu | Import |
|---|---|---|---|---|---|
| O0102 | h | Oficial 1ª | 0.05 | 24.56 | 1.23 |
| O0110 | h | Peó | 0.09 | 20.41 | 1.84 |
| P1472 | m | Pal alumini diàmetre 90 mm. MC (material; 23/07/1998) | 1 | 30.36 | 30.36 |
| vg | % | Despeses indirectes | 0.329 | 6 | 1.97 |
|  |  | Total |  |  | 35.4 |

| Amidament | Uts. | Llarg | Parcial |
|---|---|---|---|
| S3 | 1 | 3.15 | 3.15 |
| S4 | 1 | 3.15 | 3.15 |
| S5 | 1 | 3.15 | 3.15 |
| Subtotal |  |  | 9.45 |
| Total |  |  | 9.45 |

**E0746** m Pal d'alumini anoditzat color plata, Ø114 mm. MD
5.55 m × 40.53 = 224.94
Pal d'alumini anoditzat color plata, estriat, de 114 mm. de diàmetre MD, col·locat.

| Codi | Ut | Descripció | Rendiment | Preu | Import |
|---|---|---|---|---|---|
| O0102 | h | Oficial 1ª | 0.05 | 24.56 | 1.23 |
| O0110 | h | Peó | 0.09 | 20.41 | 1.84 |
| P14730 | m | Pal alumini diàmetre 114 mm. MD (material; 23/07/1998) | 1 | 35.2 | 35.20 |
| vg | % | Despeses indirectes | 0.377 | 6 | 2.26 |
|  |  | Total |  |  | 40.53 |

| Amidament | Uts. | Llarg | Parcial |
|---|---|---|---|
| S1 | 1 | 1.85 | 1.85 |
| S2 | 1 | 1.85 | 1.85 |
|  | 1 | 1.85 | 1.85 |
| Subtotal |  |  | 5.55 |
| Total |  |  | 5.55 |

**E07461** m Pal d'alumini anoditzat color plata, Ø114/Ø140 mm. ME
7.05 m × 60.56 = 426.95
Pal d'alumini anoditzat color plata, estriat, de 114 mm. de diàmetre MF, col·locat.

| Codi | Ut | Descripció | Rendiment | Preu | Import |
|---|---|---|---|---|---|
| O0102 | h | Oficial 1ª | 0.05 | 24.56 | 1.23 |
| O0110 | h | Peó | 0.09 | 20.41 | 1.84 |
| P14731 | m | Pal alumini diàmetre 114 o 140 mm. ME (material; 12/01/2009) | 1 | 54.09 | 54.09 |
| vg | % | Despeses indirectes | 0.566 | 6 | 3.40 |
|  |  | Total |  |  | 60.56 |

| Amidament | Uts. | Llarg | Parcial |
|---|---|---|---|
| S1 | 1 | 2.35 | 2.35 |
| S2 | 1 | 2.35 | 2.35 |
|  | 1 | 2.35 | 2.35 |
| Subtotal |  |  | 7.05 |
| Total |  |  | 7.05 |

### 0503 SISTEMES DE CONTENCIÓ
Import: 9320.93

**E0214** m Desmuntatge barrera de seguretat flexible i demolició ancoratges
50 m × 7.53 = 376.50
Desmuntatge de barrera de seguretat flexible i demolició d'ancoratges amb base de formigó,inclòs p.p. de suports i transport a abocador o magatzem, i cànon.

| Codi | Ut | Descripció | Rendiment | Preu | Import |
|---|---|---|---|---|---|
| O0102 | h | Oficial 1ª | 0.05 | 24.56 | 1.23 |
| O0110 | h | Peó | 0.1 | 20.41 | 2.04 |
| M0201 | h | Compressor aire gasoil 13,3 m³/h | 0.02 | 21.09 | 0.42 |
| M0207 | h | Retroexcavadora 100 hp | 0.01 | 59.41 | 0.59 |
| M0229 | h | Compressor d'aire de gasoil 3m³ | 0.1 | 7.06 | 0.71 |
| M0212B | h | Camió de trabuc 16 m³ | 0.03 | 45.4 | 1.36 |
| P1613 | u | Cànon d'abocador | 1 | 0.8 | 0.80 |
| vg | % | Despeses indirectes | 0.063 | 6 | 0.38 |
|  |  | Total |  |  | 7.53 |

| Amidament | Uts. | Llarg | Parcial |
|---|---|---|---|
|  | 2 | 17 | 34.00 |
|  | 1 | 16 | 16.00 |
| Subtotal |  |  | 50.00 |
| Total |  |  | 50 |

**E0736** m Barrera de seguretat enclavada BMSNA4/C
140 m × 58.86 = 8240.40
Barrera de seguretat metàl·lica simple amb separador, tipus BMSNA4/C o similar, inclòs enclavament, soldadures i material auxiliar,pal de perfil "en C" tipus CPN C-120 cada 4 m, peça reflectora a dues cares cada 8m, topall final si s'escau, totalment col·locada en recta o corba de qualsevol radi.

| Codi | Ut | Descripció | Rendiment | Preu | Import |
|---|---|---|---|---|---|
| O0101 | h | Cap de colla | 0.02 | 26.02 | 0.52 |
| O0102 | h | Oficial 1ª | 0.04 | 24.56 | 0.98 |
| O0110 | h | Peó | 0.04 | 20.41 | 0.82 |
| P14140 | m | Barrera seguretat doble ona (material; 19/11/2021) | 1 | 40.66 | 40.66 |
| P1424 | u | Part proporc. mater. barreres (material; 19/11/2021) | 1 | 12.28 | 12.28 |
| M0253 | h | Màquina per a clavar muntants metàl·lics (maquinària; 12/01/2009) | 0.04 | 43.97 | 1.76 |
| vg | % | Despeses indirectes | 0.306 | 6 | 1.84 |
|  |  | Total |  |  | 58.86 |

**E07364** u Extrem de 8 m de barrera de seguretat metàl·lica
1 u × 444.99 = 444.99
Extrem de 8 m mínim de barrera de seguretat metàl·lica de qualsevol tipus, amb abatiment o encastament en talús del desmunt, galvanitzada en calent, incloent tanca de secció doble ona, pals cada 2 m, xapes de reforç, peça en angle, topall final, elements de fixació, peça reflectora a dues cares, inclòs enclavament i soldadures, totalment col·locat.

| Codi | Ut | Descripció | Rendiment | Preu | Import |
|---|---|---|---|---|---|
| O0101 | h | Cap de colla | 0.2 | 26.02 | 5.20 |
| O0102 | h | Oficial 1ª | 0.8 | 24.56 | 19.65 |
| O0110 | h | Peó | 0.8 | 20.41 | 16.33 |
| P14450 | u | Extrem de 8 metres (material; 19/11/2021) | 1 | 371 | 371.00 |
| P1424 | u | Part proporc. mater. barreres | 1 | 12.28 | 12.28 |
| M0253 | h | Màquina per a clavar muntants metàl·lics | 0.04 | 43.97 | 1.76 |
| vg | % | Despeses indirectes | 3.129 | 6 | 18.77 |
|  |  | Total |  |  | 444.99 |

**E07366** u Extrem de barrera en accessos i altres, col·locat en corba a 90º
1 u × 259.04 = 259.04
Extrem de barrera de seguretat en accessos i altres, col·locat en corba a 90º o radi similar, incloent 4 m de tanca de secció doble ona, pals, separadors, topall final, elements de fixació, peça reflectora, inclòs enclavament i soldadures, totalment col·locat.

| Codi | Ut | Descripció | Rendiment | Preu | Import |
|---|---|---|---|---|---|
| O0101 | h | Cap de colla | 0.1 | 26.02 | 2.60 |
| O0102 | h | Oficial 1ª | 0.3 | 24.56 | 7.37 |
| O0110 | h | Peó | 0.3 | 20.41 | 6.12 |
| P1446 | u | Extrem de barrera, forma de corba, de 4 m de llargada (material; 19/11/2021) | 1 | 220.4 | 220.40 |
| P1424 | u | Part proporc. mater. barreres | 1 | 12.28 | 12.28 |
| M0253 | h | Màquina per a clavar muntants metàl·lics | 0.04 | 43.97 | 1.76 |
| vg | % | Despeses indirectes | 1.418 | 6 | 8.51 |
|  |  | Total |  |  | 259.04 |

## 06 MESURES CORRECTORES D'IMPACTE AMBIENTAL
Import: 3891.66

**E1105** m2 Estesa terra vegetal en talussos (material pròpia obra)
1489.78 m2 × 1.27 = 1892.02
Estesa de terra vegetal en talús amb material de la pròpia obra, inclòs càrrega i transport.

| Codi | Ut | Descripció | Rendiment | Preu | Import |
|---|---|---|---|---|---|
| O0101 | h | Cap de colla | 0.003 | 26.02 | 0.08 |
| O0110 | h | Peó | 0.012 | 20.41 | 0.24 |
| M0205 | h | Pala carregadora sobre orugues | 0.003 | 73.35 | 0.22 |
| M0208 | h | Motoanivelladora | 0.003 | 73.35 | 0.22 |
| M0204 | h | Pala carregadora pneumàtics | 0.003 | 58.27 | 0.17 |
| M0212B | h | Camió de trabuc 16 m³ | 0.006 | 45.4 | 0.27 |
| vg | % | Despeses indirectes | 0.011 | 6 | 0.07 |
|  |  | Total |  |  | 1.27 |

| Amidament | Uts. | Llarg | Alt | Parcial |
|---|---|---|---|---|
| s/llistat |  |  |  |  |
| talussos terraplè i desmunt 3:2 | 1 | 1241.48 | 1.2 | 1489.78 |
| Subtotal |  |  |  | 1489.78 |
| Total |  |  |  | 1489.78 |

**E1143** m2 Hidrosembra projectada en 2 fases (23/07/1998)
1489.78 m2 × 1.25 = 1862.23
Hidrosembra projectada en dues fases amb espècies adaptades agroclimàticament a la zona, inclòs el subministrament de tots els components necessaris (aigua, llavors, estabilitzant, adobs, mulch) i regs d'arrelament; totalment acabada segons les característiques especificades al plec de condicions.

| Codi | Ut | Descripció | Rendiment | Preu | Import |
|---|---|---|---|---|---|
| O0110 | h | Peó | 0.02 | 20.41 | 0.41 |
| P1601 | m3 | Aigua | 0.04 | 0.65 | 0.03 |
| P1101 |  | Adob mineral d'anivellament lent (material; 12/01/2009) | 1 | 0.03 | 0.03 |
| P1122 |  | Fixador sintètic base acrílica (material; 12/01/2009) | 1.2 | 0.07 | 0.08 |
| P1120 |  | Bioactivador microbià (material; 12/01/2009) | 1 | 0.12 | 0.12 |
| P1505 |  | Barreja llavors herbàcies hidros (material; 12/01/2009) | 1 | 0.12 | 0.12 |
| P1123 |  | Mulch prot hidros fibra semi-cur (material; 12/01/2009) | 3 | 0.01 | 0.03 |
| M0213 | h | Camió cisterna de 8 m³ | 0.003 | 48 | 0.14 |
| P1126 | u | Altres conceptes (12/01/2009) | 1 | 0.29 | 0.29 |
|  |  | Total |  |  | 1.25 |

| Amidament | Uts. | Llarg | Alt | Parcial |
|---|---|---|---|---|
| s/llistat |  |  |  |  |
| talussos terraplè i desmunt 3:2 | 1 | 1241.48 | 1.2 | 1489.78 |
| Subtotal |  |  |  | 1489.78 |
| Total |  |  |  | 1489.78 |

**E0312** m2 Escarificat del ferm
214.71 m2 × 0.64 = 137.41
Estriat amb escarificador de paviment de mescles bituminoses, inclosa la neteja de la superfície, càrrega i transport a l'abocador del material sobrant, cànon d'abocament i manteniment de l'abocador

| Codi | Ut | Descripció | Rendiment | Preu | Import |
|---|---|---|---|---|---|
| O0101 | h | Cap de colla | 0.004 | 26.02 | 0.10 |
| O0110 | h | Peó | 0.01 | 20.41 | 0.20 |
| M0206 | h | Pala carregadora sobre orugues amb escarificador (maquinària; 12/01/2009) | 0.004 | 75.31 | 0.30 |
| vg | % | Despeses indirectes | 0.006 | 6 | 0.04 |
|  |  | Total |  |  | 0.64 |

| Amidament | Uts. | Llarg | Parcial |
|---|---|---|---|
| Interior rotonda | 1 | 214.71 | 214.71 |
| Total |  |  | 214.71 |

## 07 GESTIÓ DE RESIDUS (23/07/1998)
Import: 529.31

**E1551** u Acondicionament de la zona de residus (23/07/1998)
1 u × 190 = 190.00
Acondicionament del terreny per la implementació dels residus, inclou l'excavació i reperfilat de la superfície del terreny per col·locar posteriorment els diferents contenidors, zones d'apilament i aïllament, i la seva posterior retirada per deixar la zona en un correcte estat.

**E1552** m3 Classificació a peu d'obra de residus (23/07/1998)
1 m3 × 19.88 = 19.88
Classificació a preu d'obra de residus de la construcció o demolició en residus inerts, no especials i especials, amb mitjans manuals o mecànics.

**E1561** m3 Càrrega i transport residus inerts o no especials barrejats, contenidor 5 m3 (23/07/1998)
1 m3 × 27.48 = 27.48
Càrrega amb mitjans manuals o mecànics i transport de residus inerts o no especials a instal·lació autoritzada de gestió de residus, amb contenidor de 5 m3 de capacitat, inclòs el seu subministrament.

**E1563** m3 Càrrega i transport residus (ferralla i plàstic), contenidor 1 m3 (23/07/1998)
1 m3 × 32.99 = 32.99
Càrrega amb mitjans manuals o mecànics i transport de residus de plàstic i/o ferralla a instal·lació autoritzada de gestió de residus, amb contenidor d'1 m3 de capacitat, inclòs el seu subministrament.

**E1564** m3 Càrrega i transport residus especials, bidó 200 l (23/07/1998)
1 m3 × 143 = 143.00
Càrrega amb mitjans manuals o mecànics i transport de residus especials a instal·lació autoritzada de gestió de residus, amb bidó de plàstic de 200 l de capacitat, inclòs el seu subministrament.

**E1571** m3 Disposició controlada residus inerts o no especials barrejats (23/07/1998)
1 m3 × 5.9 = 5.90
Disposició controlada a centre de reciclatge de residus inerts o no especials barrejats, procedents de construcció o demolició.

**E1572** m3 Disposició controlada residus de metalls no especials barrejats (23/07/1998)
1 m3 × 13.25 = 13.25
Disposició controlada a centre de reciclatge de residus de metalls no especials barrejats, procedents de construcció o demolició.

**E1573** m3 Disposició controlada residus de plàstics no especials (23/07/1998)
1 m3 × 8.2 = 8.20
Disposició controlada a centre de reciclatge de residus de plàstics no especials, procedents de construcció o demolició.

**E1574** m3 Disposició controlada residus de fusta no especials (23/07/1998)
1 m3 × 7.35 = 7.35
Disposició controlada a centre de reciclatge de residus de fusta no especials, procedents de construcció o demolició.

**E1575** m3 Disposició controlada residus especials barrejats (23/07/1998)
1 m3 × 81.26 = 81.26
Disposició controlada a centre de selecció i transferència de residus especials barrejats, procedents de construcció o demolició.

## 08 SEGURETAT I SALUT (19/11/2021)
Import: 7045.78

**SIS** pa Seguretat i salut (19/11/2021)
1 pa × 7045.78 = 7045.78
Partida alçada per la seguretat i salut de l'obra, segons Estudi de Seguretat.

## Preus auxiliars

**E0108** m3 Morter de ciment elaborat a l'obra (23/07/1998)
Preu: 54.62

| Codi | Ut | Descripció | Rendiment | Preu | Import |
|---|---|---|---|---|---|
| O0110 | h | Peó | 1 | 20.41 | 20.41 |
| P1601 | m3 | Aigua | 0.2 | 0.65 | 0.13 |
| P0301 | m3 | Sorra per a formigons i morters (material; 23/07/1998) | 0.67 | 22.15 | 14.84 |
| P0401 | kg | Ciment pòrtland P-350 (material; 23/07/1998) | 200 | 0.07 | 14.00 |
| M0218 | h | Formigonera 250 litres i 5 HP (maquinària; 10/07/2006) | 0.7 | 7.48 | 5.24 |
|  |  | Total |  |  | 54.62 |

**E0515** m2 Encofrat de fusta per a fonaments i/o formigó ocult
Preu: 25.46
Encofrat de fusta per a fonaments i formigó ocult, col·locat.

| Codi | Ut | Descripció | Rendiment | Preu | Import |
|---|---|---|---|---|---|
| O0101 | h | Cap de colla | 0.02 | 26.02 | 0.52 |
| O0102 | h | Oficial 1ª | 0.11 | 24.56 | 2.70 |
| O0110 | h | Peó | 0.11 | 20.41 | 2.25 |
| P0602 | kg | Filferro recuit | 0.3 | 1.57 | 0.47 |
| P0604 | kg | Claus d'acer zincats (material; 12/01/2009) | 0.15 | 1.71 | 0.26 |
| P0701 | m | Tauló de fusta de pi (material; 12/01/2009) | 2 | 0.42 | 0.84 |
| P0702 | m3 | Llata de fusta de pi (material; 12/01/2009) | 0.001 | 288.46 | 0.29 |
| P0704 | m2 | Tauler de fusta de pi 22 mm. (material; 01/04/2009) | 1 | 15.05 | 15.05 |
| P0706 | u | Puntal telescòpic. (material; 12/01/2009) | 0.05 | 11.29 | 0.56 |
| P0707 | l | Desencofrant (material; 12/01/2009) | 0.05 | 1.6 | 0.08 |
| M0214 | h | Camió grua 12 tn | 0.025 | 42.07 | 1.05 |
| vg | % | Despeses indirectes | 0.231 | 6 | 1.39 |
|  |  | Total |  |  | 25.46 |

**E0106** m3 Formigó en massa HM-20, planta dosificadora 25 m3/h. (23/07/1998)
Preu: 57.33
Formigó en massa HM-20 elaborat a l'obra en planta dosificadora de 25 m3/h.

| Codi | Ut | Descripció | Rendiment | Preu | Import |
|---|---|---|---|---|---|
| O0110 | h | Peó | 0.4 | 20.41 | 8.16 |
| P1601 | m3 | Aigua | 0.17 | 0.65 | 0.11 |
| P0301 | m3 | Sorra per a formigons i morters | 0.25 | 22.15 | 5.54 |
| P03060 | m3 | Tot-u artificial no classif. | 0.597 | 17 | 10.15 |
| P0401 | kg | Ciment pòrtland P-350 | 314 | 0.07 | 21.98 |
| M0204 | h | Pala carregadora pneumàtics | 0.02 | 58.27 | 1.17 |
| M0221 | h | Camió formigonera de 9 m³ (maquinària; 12/01/2009) | 0.08 | 60.23 | 4.82 |
| M0222 | h | Planta de formigó (maquinària; 12/01/2009) | 0.05 | 108.09 | 5.40 |
|  |  | Total |  |  | 57.33 |

## Recursos

**M0212B** h Camió de trabuc 16 m³
Camió de trabuc de 20 t

**P1613** u Cànon d'abocador
Canon d'abocador

**M0201** h Compressor aire gasoil 13,3 m³/h
Compressor amb dos martells

**M0204** h Pala carregadora pneumàtics
Pala carregadora neumàtics

**M0207** h Retroexcavadora 100 hp
Retroexcavadora

**P1615** u Condicionament de l'abocador
Acondiciament de l'abocador

**M0208** h Motoanivelladora
Motonivelladora

**M0213** h Camió cisterna de 8 m³
Camió cisterna de 8 m3

**M0214** h Camió grua 12 tn
Camió grua

**M0237** h Piconadora de pneumàtics 15 tn
Piconadora de pneumàtics 15 t

**M0211** h Corró de llança 650 kg
Picó vibrant amb placa 60 cm.

**M0229** h Compressor d'aire de gasoil 3m³
Electrobomba sumergible 20 kW

**P03060** m3 Tot-u artificial no classif
Tot-u artificial

**P10109** m Conductor Cu tripolar 3x2,5 rv 0,6/1 kV
Conductor Cu 3x2,5 rv 0,6/1 kV

**B05145** m3 Terra vegetal adobada, granel
Terra vegetal adobada, a granel

**B05144** kg Adob mineral simple, sulfat amoni
Adob mineral solid de fons simple, sulfat amonic 21% gr

**P0301** m3 Sorra per a formigons i morters
Sorra per a formigons i mort.
